# Strausberger Platz 1, 10243 Berlin Bestandsmaßnahme - Fassadenmodernisierung
Angebotsaufforderung (GAEB DA XML 3.3, DA83)
Projekt: STRA1-EB
Währung: EUR
Vergabeart: Freihändige Vergabe
Abgabeort: Covivio Immobilien GmbH Lietzenburger Str. 90 10719 Berlin F
Ausführungsbeginn: 15.09.2026
Ausführungsende: 30.11.2027
Sicherheit Vertragserfüllung %: 0,00
Sicherheit Gewährleistung %: 0,00
Auftraggeber: Covivio Berlin I S.á.r.l., c/o Covivio Immobilien GmbH, Knesebeckstraße 3, 10719 Berlin, Deutschland, Ansprechpartner Herr Klanert, Telefon +49 30 221821 809, E-Mail Denny.Klanert@covivio.immo
Ausführungsort: STRA1-EB - Bestandsmaßnahme - Fassadenmo, Strausberger Platz 1, 10243 Berlin
Erstellt mit: 5 260424, NOVA AVA, 27.04.2026

## Allgemeine Baubeschreibung
Allgemeine Baubeschreibung
Historischer Ablauf des Gebäudes "Haus Berlin"
Lage:
Die Karl-Marx-Allee ist der ehemalige Prachtboulevard von Ost-Berlin. Er liegt im Ortsteil Friedrichshain (de.wikivoyage.org/wiki/Berlin/Friedrichshain). An keinem anderen Ort in Deutschland lässt sich so authentisch die Architektur der DDR in ihren unterschiedlichen historischen Phasen erleben. An der Kreuzung der Karl-Marx-Allee mit der Lichtenberger Straße am Übergang von Friedrichshain zu Mitte (de.wikivoyage.org/wiki/Berlin/Mitte) befindet sich der Strausberger Platz.
Allgemeiner geschichtlicher Hintergrund:
Die heutige Karl-Marx-Allee war schon zu den Anfangszeiten Berlins im Mittelalter eine wichtige Fernhandelsroute nach Osten. Sie hieß, da sie nach Frankfurt (Oder) (de.wikivoyage.org/wiki/Frankfurt_(Oder)) führte, vom Alexanderplatz bis zum ursprünglichen Stadttor (dem Frankfurter Tor) Große Frankfurter Straße, östlich davon heißt sie bis heute Frankfurter Allee. Im Zweiten Weltkrieg wurde diese Straße, wie auch das Gebiet um den Strausberger Platz durch Bombenangriffe und durch den Einzug der Roten Armee fast vollständig zerstört.
Nach der Gründung der DDR 1949 wurden Große Frankfurter Straße und Frankfurter Allee, um den "Befreier Berlins", Joseph Stalin, zu seinem 70. Geburtstag zu ehren, in Stalinallee umbenannt. An der Allee wurden zunächst 1949-51 zwei Laubenganghäuser im Bauhausstil errichtet. Anfang der 1950er-Jahre beschloss die Staatsführung, die Straße zur "ersten sozialistischen Straße Deutschlands" umzubauen. Nach dem Vorbild sowjetischer Monumentalarchitektur entstand ein 90 Meter breiter Prachtboulevard, dessen "Arbeiterpaläste" von einem kommenden "Goldenen Zeitalter" des Sozialismus künden sollten und der einer der letzten großen in Europa errichteten Boulevards ist.
Der eigentliche Boulevard entstand in zwei Etappen: Der erste Bauabschnitt wurde von 1951-58 errichtet, im Stil eines dekorativen regionalen Historismus in nationaler Tradition, auch Sozialistischer Klassizismus, scherzhaft "Zuckerbäckerstil" oder "Stalinbarock" genannt. Die neue Bebauung rund um den Strausberger Platz erfolgte von 1952 bis 1955 im selben Stil. Die Bauarbeiter auf der Großbaustelle Stalinallee gehörten am 17. Juni 1953 zu den Vorreitern des Volksaufstandes in der DDR, der von sowjetischen Truppen brutal niedergeschlagen wurde. Im Rosengarten der Karl-Marx-Allee (zwischen Block E und Block D) wird mit einem Denkmal an den Beginn des Aufstands des 17. Juni an diesem Ort erinnert.
Der zweite Bauabschnitt wurde von 1959-64 im Stil einer nachgeholten Moderne erbaut, auch als "Ostmoderne" bezeichnet. Nach der Entstalinisierung in der Sowjetunion und DDR wurde 1961 der Teil der Stalinallee bis zum Frankfurter Tor in Karl-Marx-Allee umbenannt, der weiter stadtauswärts gelegene Teil in Frankfurter Allee zurückbenannt. Der ovale Strausberger Platz wurde 1967 gestaltet. Im Westen wird der Platz von zwei Hochhäusern begrenzt, auf der Nordseite dem Haus Berlin und auf der Südseite dem Haus des Kindes. Im Haus des Kindes befand sich ein Puppentheater, ein Kinderkaufhaus und im obersten Geschoss ein Kindercafé.
Auf der Karl-Marx-Allee hielt die DDR bis zu ihrem Untergang auch ihre Paraden zu Feiertagen wie dem Ersten Mai und dem Tag der Republik ab. Entlang der Allee sind Informationstafeln zur Geschichte der Straße aufgestellt.
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Strausberger Platz mit "Schwebenden Ring" und Haus Berlin
Text und Foto zuvor aus wiki Voyage
Platz und Gebäude
Die Häuser am Strausberger Platz sind wie in der übrigen Karl-Marx-Allee aufwendig gestaltet und besitzen überwiegend acht Etagen. Das Parterre (de.wikipedia.org/wiki/Parterre_(Architektur)) der Häuser ist als Ladenzone gebaut. Die vier Straßenausgänge des Platzes sind torartig (de.wikipedia.org/wiki/Tor_(Architektur)) ausgeführt. Nach Norden und Süden an der Lichtenberger Straße wird dies dadurch erreicht, dass die betonten Eckhäuser nahezu bis an die Straße heranreichen und der Fußweg mittels offener Arkadengänge durch sie hindurchführt. Die Torgebäude am östlichen und westlichen Ausgang stechen neben ihrer besonderen Gestaltung durch ihre Höhe hervor. Den östlichen Abschluss des Platzes bilden zwei zehngeschossige Gebäude, und am Westausgang stehen zwei 14-geschossige Hochhäuser. Diese waren als Haus des Kindes und Haus Berlin gebaut und wurden im Unterschied zu der sonstigen Bebauung der Stalinallee in den 1950er Jahren als Montagebauten (de.wikipedia.org/wiki/Plattenbau) aus Stahlbetonfertigteilen erbaut.
Im Haus des Kindes waren neben Wohnungen ein Puppentheater, ein Kindergarten, ein Kinderkaufhaus und im obersten Geschoss ein Kindercafé untergebracht, das den Hinweis "Erwachsene nur in Begleitung von Kindern" trug. Bemerkenswert waren die Treppengeländer mit Märchenmotiven, ausgeführt von der Kunstschmiede Berlin (de.wikipedia.org/wiki/Kunstschmiede_Berlin). Die Miniaturtiere, die die Kinder begeisterten, sind seit dem Umbau des Hauses in den 1990er Jahren nicht mehr auffindbar.
Das Haus Berlin enthielt in den unteren und den oberen Etagen Restaurants, Cafés und eine Bar. Die beiden Torgebäude tragen auf ihrer Westseite jeweils eine große Inschrift, das Haus des Kindes ein Zitat aus Goethes (de.wikipedia.org/wiki/Johann_Wolfgang_von_Goethe) Faust II (de.wikipedia.org/wiki/Faust._Der_Trag%25C3%25B6die_zweiter_Teil): "Solch ein Gewimmel möchte ich sehn, auf freiem Grund mit freiem Volke stehn", das Haus Berlin aus einem Poem von Bertolt Brecht (de.wikipedia.org/wiki/Bertolt_Brecht): "Als wir aber dann beschlossen endlich unsrer Kraft zu trauen und ein schöneres Leben aufzubauen haben Kampf und Müh uns nicht verdrossen". Am Haus Berlin wurde 1998 eine Tafel zur Erinnerung an die Verteidigung der Barrikade in der Großen Frankfurter Straße während der Märzrevolution (de.wikipedia.org/wiki/Deutsche_Revolution_1848/1849) 1848 angebracht.
Mehrfache Sanierung und Instandsetzung der Fassaden:
Ursprünglich war das Gebäude zum größten Teil keramisch bekleidet, lediglich im Erdgeschossbereich einschl. der Arcade und auf Ost- und Westseite bis zum 2.OG befanden sich auch Natursteinverkleidungen.
Bereits wenige Jahre nach der Errichtung im Jahr 1954/55 waren erste Schäden in Form von Bruch, Ausplatzungen und Rissen festzustellen. Diese Entwicklung verstetigte sich über die Jahre in der gesamten Frankfurter Alle. Diese Schadensentwicklung führte dazu, dass in den 1970er Jahren der größte Teil der Keramik auf der Ost-, Süd,- und Westseite entfernt und durch einen Putz mit profilierten Einfassungen, Glattputzfeldern, Nutausbildungen und Bossenputz ersetzt wurde. Mit der strukturierten Putzfassade wurde der Versuch unternommen, die ehemals vorhandene Keramikfassade dazustellen.
In den Jahren 1992 und 1993 fand abermals eine Sanierung der Fassaden statt, primär wurden auf der Nordseite keramische Bauteile in Einzelfällen ersetzt. Das alte Heizhaus als Anbau auf der Nordseite wurde abgerissen und die Wände mit einem Neuputz versehen. Alle verbliebenen Altputzflächen aus den 70ern wurden überarbeitet, teils mit Armierungsmörtel und Armierungsbahnen überzogen und die gesamte Fassade mit einem Dispersionsanstrich versehen. In diesem Zuge wurden auch teilweise Doppelkastenfenster gegen neuzeitliche Isolierglasholzfenster aus den 90er Jahren ersetzt.
Zusammenfassung der ersten Untersuchungsergebnisse
Die Ursachen für den derzeitigen baulichen Zustand wurden im Vorfeld detailliert geschildert. Dennoch soll hier nachfolgend noch einmal kurz auf alle Themen eingegangen werden.
Das ursprünglich vollständig mit Keramik verkleidete Gebäude Baujahr 1952 wurde aufgrund umfassender Schäden in den 70er Jahren überwiegend durch einen Putz ersetzt, lediglich auf der Nordseite ist eine Teilfläche mit Keramik verblieben. In diesem Zusammenhang wurden auch umfassend Doppelkastenfenster durch neuere Verbundfenster der 70er Jahre ersetzt.
Im Jahr 1993 wurde das Gebäude abermals saniert, das ehemalige Heizhaus auf der Rückseite abgerissen und diese Fläche ebenfalls geputzt. Nahezu der gesamte Putz aus den 70er Jahren wurde mit Armierungsgewebe und einem Armierungsmörtel versehen. Die Fenster und Geländer wurden gestrichen. Im EG auf der Nordseite und umlaufend im 1.OG wurden weiße Kunststofffenster eingesetzt, Im EG auf der Westseite wurde eine weinrote Aluminiumkonstruktion eingebaut und im 12.-13. Geschoss neue Holzfenster mit Aluminium und Kunststoffwetterschale. In den letzten Jahren wurde der Naturstein im Bereich des EG und 1.OG vollumfänglich instandgesetzt.
Heute präsentiert sich das Gebäude mit umfassenden Putzrissen, in die Jahre gekommenen Fenstern und korrodierten Fenstergeländern. Vereinzelt kam es in den letzten Jahren zu einem Absturz von Putzflächen, lose Putzflächen wurden dann durch Fassadenkletterer entfernt und die Fassade provisorisch gesichert.
Durch den Status eines Baudenkmals und den Antrag auf Aufnahme die Liste des UNESCO-Weltkulturerbes in Deutschland, sind die Anforderungen an eine historische Widerherstellung sehr hoch.
Putz
Die Putzflächen weisen umfassende Rissbildungen auf, folgende Gründe spielen dabei eine Rolle:
- Thermische Einflüsse
- Hygrische Einflüsse
- Erschütterungen aus U-Bahn und Straßenverkehr
- Inhomogenität der Untergründe (Stahlbetonskelettbau mit Mauerwerksausfachung) und Holz
- Thermische Spannungen infolge der Inhomogenität
- Einbauteile wie Fenster, Geländer und Fensterbleche ohne Raumfugen, alles starr angearbeitet
- Stark profilierte Fassade, Vor- und Rücksprünge sowie viele Fassadenöffnungen
- Keine Putzarmierung in den 70ern
- Keine Dehnungsfugen, keine Feldbegrenzungsfugen
- verwendeter Putz Mörtelgruppe IIb Kalkzementmörtel hart und spröde
- Hohlliegende Putzflächen in einem hohen Maß
- 1993 Risse nicht gemäß WTA Richtlinie überarbeitet
- 1993 aufgebrachte Armierung auf unzureichend grundierten Putz
- 1993 in kalkreicheren und bindemittelärmeren Putzflächen verliert der Putz durch das aufgebrachte Gewebe, welches als CO² Sperre wirkt, seine Festigkeit und beginnt zu versanden
- 1993 trotz fehlender Raumfugen bei Putzflächen, Ein- oder Anbauteilen  wurden diese nicht nachgeholt
Aufgrund der vorgenannten Punkte ist es aus bautechnischer Sicht unvermeidlich, den vorhandenen Putz zu entfernen und ein entkoppeltes Putzsystem zu verwenden. Mit einem Wärmedämmverbundsystem können hohe Feuchtigkeit und hohe Temperaturschwankungen, die auf den Untergrund wirken, stark reduziert werden. Das Dämmsystem ist weicher als herkömmlicher Putz und puffert so Spannungen aus dem Bauwerk innerhalb der Dämmebene deutlich ab. Das Wärmedämmverbundsystem bringt eine spürbare Verbesserung der energetischen Bilanz. Um die Gebäudeproportionen nicht zu verändern, darf das neue Dämmsystem max. 70 mm gegenüber einem 55-60 mm dicken Bestandsputzsystem werden. Größere Schiefstellungen und Fluchtabweichungen werden daher nicht ausgeglichen, sondern beibehalten.
Abschließend wird das Wärmedämmverbundsystem armiert und anschließend geputzt. Ein Restrisiko besteht in der Verwendung eines 1 mm Filzputzes und dem relativ dunklen Fassadenfarbton mit erhöhter Oberflächentemperatur, wo jeder Haarriss zu sehen ist. Auch für die Zukunft, bei vollständig richtiger Verarbeitung und Berücksichtigung aller Vorschriften, lassen sich Haarrisse nicht gänzlich vermeiden. Jedoch wird es zu keinem Ablösen von Putzschollen mehr kommen. Auf die Erschütterungseinflüsse haben wir keinen Einfluss, können nur mit einem weichen System entgegenwirken.
Die Vorgehensweise statt eines 55 mm Kalkzementputzes nun eine 60 mm mineralische Dämmplatte einzusetzen ist mit der Denkmalbehörde abzustimmen, hierfür wurde ein Modell im Maßstab 1:1 aus Bestandsputz und neuem mineralischen Wärmedämmverbundsystem zu Anschauungszwecken hergestellt .
Geländer
Nahezu alle Geländer weisen einen altersgerechten Zustand mit leichter Korrosion auf. Echte Zerstörungen durch Korrosionsfraß ist nicht zu verzeichnen. Bauzeitbedingt aus dem Jahr 1953 sind die Geländer nicht verzinkt aber aus einem guten Stahl gefertigt. Die Geländer einschl. der Halterungen sind vollständig auszubauen, nachdem diese zuvor durchnummeriert wurden und in einer Werkstatt weiter zu bearbeiten. Die Geländer sind durch Strahlen und schleifen in einen metallisch blanken Zustand zu bringen. Es soll eine "normale" mehrschichtige Korrosionsschutzbehandlung durch Anstriche erfolgen mit einer Trockenschichtdicke von mind. 200 my. Nach Bearbeitung der Geländer müssen die Halterungen wieder eingebaut werden. Die endgültige Montage der Geländer erfolgt erst nach Fertigstellung der jeweiligen Fassade.
Keramik
Trotz eingehender Untersuchung von Keramikreferenzflächen mittels Ultraschall bleibt eine große Ungenauigkeit, da der Hohllagenanteil zwischen 20 % und 60 % variiert. Sehr viele Keramikplatten, auch von denen im Jahr 1993 verlegten, weisen teils umfassende Rissbildungen auf. Der ursprüngliche Hersteller der Keramikelemente aus Meißen ist nicht mehr existent. Daher muss versucht werden, ob die Risse nachhaltig verschlossen werden und fehlende, abgeplatzte Teile vor Ort angeformt werden können.
Nach Einrüstung muss die gesamte Keramikfläche mittels Ultraschall vollständig abgefahren, analysiert und dokumentiert werden.
Fenster
Die Fenster bestehen in der Hauptsache aus Elementen zum Errichtungszeitpunkt 1953, der ersten Fassadensanierung in den 70er Jahren und 1993, diese verteilen sich wie folgt:
Fensterfläche insgesamt ca. 1568 m²
Doppelkastenfenster Baujahr 1953 mit 24% Anteil,
Holzverbundfenster Baujahr 70er Jahre mit 20 % Anteil
Holzverbundfenster Baujahr 1993 28 %
Holz-Aluverbundschale Baujahr 1993 mit 16 % Anteil,
Kunststofffenster Baujahr 1993 mit 12 % Anteil.
Die Fenster aus den Baujahren 1993 als Kunststofffenster und Holz-Aluverbund weisen die geringsten Schäden und Mängel auf, hier bleibt es bei einer umfassenden Wartung mit einigen Kleinreparaturen.
Die Holzfenster aus den Jahren 1953 und aus den 70er Jahren, weisen je nach Höhenlage und Himmelsrichtung unterschiedliche Schadklassen auf. Die Fenster scheinen wenn auch mit unterschiedlichem Instandhaltungsaufwand, durchweg erhaltenswürdig. Der Instandhaltungsaufwand ist teils recht aufwändig und nur mit einem Holzersatz möglich, hier bietet sich window-care-repair-system an. Alternativ je nach Ausschreibung sind Holzteile einzuleimen. Alle Fenster sind im Vorfeld nochmals zu begehen und entsprechend im Detail mit Reparaturaufwand auf Basis eines Leistungsverzeichnisses zu erfassen.
Naturstein
Da die Natursteinfassade vor einigen Jahren bereits generalüberholt wurde, sind keine Maßnahmen geplant, abgesehen von notwendigen neuen vorpatinierten Verblechungen.
Eine vollständige Umsetzung des Projektes wird im Jahr 2026 angestrebt.

## Bietervoraussetzungen
Bietervoraussetzungen
Da das Objekt unter Denkmalschutz steht und die Aufnahme in die Liste des UNESCO Welterbes beantragt wurde, bestehen bestimmte Anforderungen an die Ausführungssqualität und Umsetzung des Objektes.
Insgesamt ist das Projekt als anspruchsvoll zu betrachten und ein gewisses know how und ein sensibler Umgang mit der Materie mit zu bringen, da ein enger Austausch mit der Denkmalbehörde erdorderlich ist.
In Abstimmung mit der Denkmalbehörde ist es erforderlich, dass der jeweilige Bieter eine Referenzliste mit 3 Objekten des Denkmalschutzes mit einreicht an denen das Unternehmen mitgewirkt hat.

## Hinweise zur Baustelleneinrichtung
Hinweise zur Baustelleneinrichtung
Bauseits wird das gesamte Gebäude eingerüstet. Die Baustelle wird in Teilen mit Bauzaun eingefasst, desweiteren eine ausreichende Anzahl von DIXI-WC´s mit Waschmöglichkeit.
Das Gebäude bleibt vollständig bewohnt und genutzt, Verkehrswege für die Mieter des Objektes insbesondere Fluchtwege sind freizuhalten.
Die Südseite erhält einen 200 kg Aufzug, die Ost- und West/Nordeckseite erhalten jeweils einen 500 Kg Aufzug mit Personenbeförderungsmöglichkeit. Im Bereich eines jeden Bauaufzugs soll auf Geländeniveau ein Baustromverteiler mit Drehstromanschluss aufgestellt werden, desweiteren auf jeder Fassadenseite im Bereich 7/8 OG ein Unterverteiler mit 2-4 230V Steckdosen  evtl. als Würfel. Die Unterverteilung ist jeweils Sache des Auftragnehmers.
Ein Wasseranschluss wird auf der Nordseite zur Verfügung gestellt. Die Unterverteilung ist jeweils Sache des Auftragnehmers.
Verlängerungen des vorhandenen Wasseranschlusses oder Verlängerungen aus den Stromverteilern sind Sache des Auftragnehmers und einzukalkulieren.
Die Ost und Südseite ist für Be- und Entladevorgänge nur eingeschränkt erreichbar, Ware kann nur auf der Nordseite über die Weydemeyerstraße angeliefert und entsprechend verteilt werden.
Schwere Lasten dürfen über die Gehwege Süd- und Ost z.B. Mörtelpaletten + - 1t  nicht bewegt werden, da keine Zustimmung über das Bezirkamt/Tiefbauamt zu erwirken ist.
Gleiches gilt für Abfuhren und Rückführungen.
Schutt/Abbruchcontainer können somit nur auf Westseite nordlicher Teil sowie im Nordbereich gestellt werden.
Lagerflächen werden nur eingeschränkt auf der Südseite rechts (Richtung Ost) ca. 50 m² und auf der Ostseite (Richtung Nord) ca. 40 m² geschaffen. Auf der Nordseite, auf der Südseite ca. 20 - 36 m x ca. 3 m vor der Rüstung. Auf der Westseite wird die momentane Bestuhlung einschl. Sonnenschirme temporär für die Abbruchphase voraussichtlich bis 30.04.2026 beräumt sein.
Auf der Nordseite besteht eine größere Baustelleneinrichtungsfläche, die aber nur teilweise schwer belastet werden kann, da diese unterkellert ist. Auf der Nordseite werden die 8 Parktaschen für die Baustelleneinrichtung hinzugenommen, da diese keiner Gewichtsbeschränkung unterliegen, Silos oder Container können dort sufgestellt werden. Zwischen Parktasche und Keller liegt eine Flächevon 40-60 m² die ebenfalls als Lagerfläche für leichtere Materailien oder Bauwagen taugt, darunter befindet sich eine Rasenfläche.
Für vom Auftragnehmer in Anspruch genommene Lagerfläche sind ggfs. Schutzmaßnahmen des Untergrundes im Angebot einzukalkulieren.
Es wird unbedingt empfohlen sich die Verkehrsflächen und Anliefermöglichkeiten anzusehen.
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Logistik:
Im Vorfeld wurde das Projekt bereits mit einem großen Baustoffentsorger und  Containerdienst begangen. Container ohne Gerwichtslimit (als Absetzcontainer) sind lediglich auf der Nordseite möglich.
Ein Überfahren der Gehwege, die lediglich mit 50x50x5 cm Betongehwegplatten abgedeckt sind, ist mit einem LKW nicht möglich und Schutzmaßnahmen zu aufwendig.
Eine Zustimmung durch das Beziksamt/Tiefbauamt nicht zu erwartén.

## Agemeine Hinweise Schlosser/Metallbau
Die Geländer des Objektes wurden im Jahr 1953 eingebaut und im Zuge einer Fassadensanierung im Jahr 1993 überarbeitet.
Der Zustand der Geländer ist je nach Ausrichtung und Höhenlage sowie Gestaltung etwas abweichend.
So sind vor allem in Innenecken und bei den Dubletten leichte Korrosion vorzufinden.
Die Geländer sollen alle ausgebaut und in eine Werkstatt zur Überarbeitung verbracht werden. Die Geländer sind aufgrund ihres kulturhistorischen Werts, Baudenkmal und UNESCO-Welterbe (in Bearbeitung), sorgsam und schonend zu überarbeiten. Bei Vorbesichtigungen mittels Hubbühne und Gerüsttürmen waren keine Totalschäden erkennbar, auch nicht einzeln auszutauschende Elemente. Die Geländer sind nachdem diese sorgsam markiert wurden (Draht und Blechschild alternativ stempeln analog zu den nummerierten Architektenplänen) in der Werkstatt zu prüfen. "Besondere Exemplare" werden dann mit dem beauftragten Objektüberwachungsbüro in der Werkstatt des AN eingeschätzt und beurteilt ob Nachbesserungen an der Metallkonstruktion erforderlich sind.
Nach Überarbeitung und vollständiger Beschichtung sind die Elemente wieder auf die Baustelle zu verbingen und einzubauen.
Für die Beschichtungsarbeiten sind zwingend die Verarbeitungsrichtlinien des Herstellers maßgebend, es sei denn im Leistungsverzeichnis sind höhere Anforderungen definiert.
Der Ausbau soll voraussichtlich im April 2026 und der Einbau im Oktober/November 2026 erfolgen.
Nach Ausbau der Absturzsicherungen wird der Tischler OSB-Platten als Absturzsicherung vor die beweglichen bodenstehenden Flügel setzen.
Feststellungen im Vorfeld:
Feststellung Geländer:
Soweit Einsicht zu den Geländern bestand, waren diese in einem sehr hohen Maß nur mit einer leichten partiellen Korrosion versehen. Die Geländer sind zum größten Teil seit dem Jahr 1993, also seit über 30 Jahren, nicht mehr bearbeitet worden. Der Zustand ist altersgemäß, die Geländer sollten alle erhaltenswürdig und mit überschaubarem Aufwand instandzusetzen sein. Etwas aufwändiger sind die Halterungen, die in den Baukörper eingestemmt, eingemörtelt und vollständig ohne Korrosionsschutz sind.
Einschätzung Geländer:
Alle Geländerbauteile und Halterungen sollten mit einem Schlagstempel durchnummeriert werden und danach zur Folgebearbeitung ausgebaut werden.
Zur Weiterbearbeitung sollten die Geländer in eine Werkstatt auch zur Zwischenlagerung verbracht werden.
Die Folgebearbeitung richtet sich im Wesentlichen nach dem Ziel der Korrosivitäts-Schutzdauer. Die Korrosivitätsschutzdauer nach DIN EN ISO 12944 setzt sich aus den Komponenten Innen/Außenbauteil, typische Umgebung, Wasserdampfkondensation und Einwirken von Salzsprühnebel zusammen.
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Für eine typische Stadtbelastung sollte von einer C3 mäßigen Korrosionsbelastung auszugehen sein. Die Sollschichtdicke der Korrosionsschutzanstriche sollte dann 200 mµ nicht unterschreiten.
Die Reinigung, Entschichtung und Beseitigung von Korrosion mittels Rotationsbürsten oder sandstrahlen auf einen Reinigungsgrad von SA 2,5 wäre für alle Varianten relativ ähnlich, jedoch wird aus wirtschaftlichen Gründen für Variante 1) meist eine Handentrostung bevorzugt, die dann nicht vollflächig SA 2,5 erreichen wird. Dies ist jedoch im Wesentlichen von der Tragfähigkeit der Vorbeschichtung und dem Korrosionsgrad abhängig.
Varianten 1-3:
1) Es ist ein mehrschichtiges Korrosionsschutzanstrichsystem zu verwenden. Die Sollschichtdicke der Korrosionsschutzanstriche sollte dann 200 mµ nicht unterschreiten.
Nach Bearbeitung der Geländer können diese wieder im endfertig beschichteten Zustand eingebaut werden.
Problematisch sind bei solchen Geländern z.B. die Rückseiten von Zierelementen die dicht auf anderen Flächen liegen, eingepresste oder eingenietete Zierelemente, genietete Geländerteile. In diesen Zwischenräumen ist eine vollständige Reinigung und Beseitigung von Korrosion nicht möglich, was letztendlich bedeutet, dass der Korrosionsschutz nicht vollflächig und vollständig möglich ist. In diesen Teilbereichen ist kein mangelfreier nachhaltiger Korrosionsschutz zu erwarten und die Korrosion wird dort früher auftreten als in den übrigen Bereichen.
Aus wirtschaftlichen Gründen wird in Abstimmung mit dem Bauherrn die hier vorgestellte Variante 1) umgesetzt und gewisse Schwächen inkauf genommen.
Der Schlosser/Metallbauer hat sich intensiv mit Statiker und Architekt in eine praxisorientierte und geprüfte Lösungsfindung zur nachhaltigen Befestigung der Geländer einzubringen. Die Zeitaufwendungen sind als Nebenleistung Bestandteil der Einheitspreise.
Es wird erwatet und ist in die Einheitspreise einzurechnen, dass Alternativen zu den bisherigen Lösungen erarbeitet werden, die zum einen dem Denkmalschutz entsprechen, praxisbezogener und günstiger sind, ggfs. ist auch Fa. Fischer o.glw. als Hersteller der Verankerungsmittel mit einzubinden.
Die angenommenen Maße in Statik und Ausführungsplanung kann am Objekt abweichen, diese sind durch entsprechende Aufmaße zu prüfen und in die Werkplanung zu übernehmen. Es ist davon auszugehen, dass enstrechend der Maßtoleranzen aus dem Jahr 1953 und mehrfachen Umbauten Abweichungen vorhanden sind. Inwioefern diese Abweichung wenigstens in Gruppen gleichgeschaltet zusammen zu fassen sind muss abgestimmt werden. Es ist jedoch nicht davon auszugehen, dass wie bei einem Neubau komplett gleiche Maße vorhanden sind.

## Technische Vorbemerkungen Schlosser/Metallbauarbeiten
Technische Vorbemerkungen Schlosser/Metallbauarbeiten
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die angebotenen EPs der einzelnen Positionen verstehen sich einschließlich Material-Lieferung,
-Transport sowie sämtlicher Verarbeitungs- und Verbindungsmittel und sonstiger zur Funktion
und Montage notwendigen Komponenten.
Sofern in den Positionen konkrete Produkte oder ein Hersteller benannt ist, so können mindestens gleichwertige Produkte anderer Hersteller ebenfalls angeboten werden. Dies hat der Auftragnehmer mit Abgabe des Angebotes in einem gesonderten Schreiben mit anzugeben und einen Gleichwertigkeitnachweis mit Angebotsabgabe einzureichen. Der Gleichwertigkeitsnachweis ist in Tabellenform einzureichen und das ausgeschriebene Produkt sowie das gewählte Produkt hinsichtlich der technischen Parameter zu vergleichen.
Grundsätzlich ist jedoch z.B. bei Anstrichen in einem Systemanbieter zu bleiben und keine Hersteller zu mischen, gleiches gilt für Wärmedämmverbundsysteme oder andere Leistungen.
Leistungsumfang des AN
Die Ausschreibung umfasst alle notwendigen Leistungen für die geplante Instandsetzung von Metallgeländern vor Fenstern für das Gewerk Schlosser/Metallbau des benannten Objektes
Alle neuen Konstruktionen sind nach Entwurf des Architekten und den allgemein geltenden
baulichen Anforderungen sowie gem. nachfolgenden Bechreibungen durch den AN im Detail
umzusetzen.
Erforderliche Nebenleistungen wie sie u.a. in ATV DIN 18299 in Pkt. 4 beschrieben werden oder in
zugehörigen ATV und DIN Normen (siehe VOB/C nachstehend) erfasst werden, sind nicht gesondert
ausgeschrieben. Der Bieter hat entsprechende notwendige Leistungen, die er für seine
Leistungen benötigt, eigenständig zu bewerten und in die Einheitspreise aller abgefragten
Positionen mit einzukalkulieren. Dies betrifft u.a. die Baustelleneinrichtung und notwendige
Arbeitsmaterialien, Schutzeinrichtungen wie Gerüste und Absturzsicherungen, Werkzeuge,
Geräte, Hebezeuge und Maschinen des AN für die eigenen Leistungen.
Sofern einzelne spezielle Punkte aus Nebenleistungen separat als Position im
Leistungsverzeichnis abgefragt werden, sind diese separat einzupreisen.
Die angebotenen EPs der einzelnen Positionen verstehen sich einschließlich Material-Lieferung,
-Transport sowie sämtlicher Verarbeitungs- und Verbindungsmittel und sonstiger zur Funktion
und Montage notwendigen Komponenten. sowie Entsorgung von Abbruchmaterailien oder Reststoffen
maßgebliche ATV und DIN-Normen
ATV DIN 18299 "Allgemeine Regelungen für Bauarbeiten jeglicher Art"
ATV DIN 18360 "Metallbauarbeiten"
ATV DIN 18363 "Maler- und Lackierarbeiten"
ATV DIN 18364 "Korrosionsschutzarbeiten an Stahlbauten"
DIN 4102 Brandverhalten von Baustoffen und Bauteilen
DIN 1055-2  Einwirkungen auf Tragwerke
DIN EN ISO 12944  Beschichtungsstoffe- Korrosionsschutz von Stahlbauteilen durch Beschichtungssysteme
DIN EN ISO 8501 Vorbereitung von Stahloberflächen vor dem Auftragen von Beschichtungsstoffen DASt-Richtlinie 007 Lieferung, Verarbeitung und Anwendung wetterfester Baustähle, Herausgeber: Deutscher Ausschuss für Stahlbau  Merkblatt 405 Korrosionsschutz von Stahlkonstruktionen durch Beschichtungssysteme, Herausgeber: Stahl-Informations-Zentrum  Merkblatt 434 Wetterfester Baustahl, Herausgeber: Stahl-Informations-Zentrum  Merkblatt 822 Die Verarbeitung von Edelstahl Rostfrei, Herausgeber: Informationsstelle Edelstahl Rostfrei  Merkblatt 823 Schweißen von Edelstahl Rostfrei, Herausgeber: Informationsstelle Edelstahl Rostfrei
Baubeschreibung / Schnittstellen / Fotos
Der AG hat eine Baubeschreibung im Leistungsverzeichnis beigefügt.
Der AN hat alle Anlagen zu sichten und als Grundlage für die Ausführung seiner Leistungen zu
beachten
Eine Objektbesichtigung vor Angebotskalkulation ist unerlässlich.
ALLGEMEINE VORBEMERKUNGEN (AVB)
Baubeschreibung BE und Logistikkonzept unter "Hinweise zur Buatselleneinrichtung"
Geplant ist, dass der AN nach seiner Beauftragung ausreichend frühzeitig gemeinsam mit der Objektüberwachung des AG die Baustelle besichtigt und sich für
die übertragenen Leistungen einen Überblick verschafft.
Vor dem Beginn der Arbeiten ist zudem
ein Vorbegehungstermin ca. 2 Wochen vor Baustart einzuplanen, um die Vorleistungen zu
sichten und eventuelle Mängel anzuzeigen. Der AN hat die Vorunternehmerleistung dann
gemeinsam mit der Objektüberwachung des AG zu prüfen und die Leistung des
Vorunternehmers als direkte Vorleistung für seine Arbeiten ggf. mit abzunehmen. Der AN wird
ggf. auch Teilbereiche der Vorleistung zum Baustart übernehmen
Baustelleneinrichtung (BE) / Baulogistik und Baubetrieb
Der AG hat einen Baustelleneinrichtungsplan als Konzeptplan (Lageplan) sowie Hinweise zur
Baulogistik, zur Baustelleneinrichtung und zum Baubetrieb als Text und Fotonachweise erstellen
lassen.
Der AN hat diese Anlagen, den Konzeptplan der Baustelleneinrichtung und die Hinweise der
Baubeschreibung, zu sichten und als Grundlage zu beachten.
Der AN hat dem AG bzw. der Bauüberwachung zwei Wochen nach Auftragserteilung einen
eigenen BE-Plan mit allen nötigen Eintragungen wie erforderliche Stellflächen, Container etc.
Vorzulegen um die Baustelleneinrichtung abzustimmen. In dem BE-Plan sind die
besonderen Bedingungen der Baustelle zu berücksichtigen (Wohngebäude mit Gewerbe). Der
BE-Plan ist mit den anderen am Bau beteiligten und der Bauüberwachung abzustimmen. Der
BE-Plan ist nach Anpassungen als aktueller Plan der Objektüberwachung des AG zu
übergeben.
Fachbauleitung vor Ort
Der AN hat einen deutschsprachigen Fachbauleiter vor Ort einzusetzen, der täglich die Arbeiten
vor Ort koordiniert, nach Bedarf und Abstimmung für die Oberbauleitung des AG vor Ort zur
Verfügung steht (Zeitfenster für tägliche Abstimmung am Morgen ist vor Ort im Detail
abzustimmen) und immer an den Baubesprechungen (wöchentlich) teilnimmt.
Sollte der Fachbauleiter des AN nicht täglich vor Ort sein und seine Arbeiten koordinieren und
überwachen, und sollte er der Baubesprechung fernbleiben, wird für jeden Tag an dem keine
Abstimmung möglich ist und an dem er der Baubesprechung fernbleibt ein Abzug von 500 € im
Zuge der Schlussrechnung erfolgen.
Rechnungsstellung
Die Rechnungsstellung erfolgt im Original (in Schriftform per Postsendung) an den AG, sowie
zeitgleich digital per E-Mail an die zuständige Objektüberwachung zur Prüfung, es sei denn in den Vertragsbedingungen des Auftraggebers ist etwas anderes angegeben.
Sicherheit und Schutz
Der AG hat neben der Objektüberwachung auch einen Koordinator für Sicherheit und
Gesundheitsschutz für die Baumaßnahme beauftragt.
Der AN hat die verantwortliche Absicherung und Sicherung der Baustelle sowie die weitere
Gesamtorganisation und Koordination, der für ihn notwendigen Leistungen und der Bauabläufe
vor Ort zu übernehmen (Bauleitertätigkeit).
Der Bauleiter des AN hat alle erforderlichen Maßnahmen zur Sicherung der Baustelle nach den
gesetzlichen, polizeilichen und den Unfallverhütungsvorschriften sowie der Arbeitssicherheit
unter voller eigener Verantwortung auszuführen oder diese zu veranlassen.
Der AN haftet für sämtliche aus der Unterlassung solcher Maßnahmen dem AG erwachsenden
Schäden. § 10 Nr. 2 Absatz 1 Satz 2 VOB/B bleibt unberührt. Der AN hat einen geeigneten und
erfahrenen Bauleiter einzusetzen. Der Bauleiter des AN wird sich mit dem SiGeKo des AG und
der eingesetzten Objektüberwachung des AG eng abstimmen.
Der Zutritt der Baustelle von nicht befugten Personen ist in jedem Fall zu verhindern. Sollten
während der gesamten Bauzeit Beschädigungen an Nachbar- oder öffentlichen Grundstücken,
Straßen, Gehwegen etc. auftreten sind, diese nach ordentlicher Beweisfeststellung nach
Fertigstellung der Arbeiten unverzüglich zu beseitigen.
Forderungen des Amtes für öffentliche Ordnung, der Bauberufsgenossenschaften und sonstiger
mitwirkender Behörden, Amtsstellen und Körperschaften sind immer übergeordnet zu beachten.
Terminplan
Termine
Der Baustart zur Gesamtmaßnahme ist für Spätsommer 2026 geplant.
Der AN hat dem AG bzw. der Bauüberwachung 2 Wochen nach Auftragserteilung einen eigenen
Terminablaufplan mit Hauptabschnitten des Bauablaufes zur Abstimmung vorzulegen. Der
Terminplan ist nach Abstimmung mit der Objektüberwachung weiter zu detaillieren und als
Soll-Ist-Vergleich fortzuschreiben. Der fortgeschriebene Terminplan wird
Abstimmungsgrundlage zu jeder Baubesprechung. Der AN hat die abgestimmten Bauzeiten
einzuhalten.
Es können grob wichtige Termine für die Leistungen dieser Ausschreibung benannt werden.
- Beginn/Vorlauf:  Beginn der Rüstarbeiten im Spätsommer 2026
- Ausführungszeitraum: Nordseite und 1/2 West Rückbau Geländer imSeptember 2026
  Nordseite und 1/2 West Bearbeitunggszeit Geländer Sept - Nov 2026
  Nordseite und 1/2 West Montage der Geländer im Nov/Dez 2026
  1/2 Westseite Beginn Rückbau Geländer im März/April 2027
  im weiteren Fortlauf dann Südseite, Ostseite
  Montage der Geländer fassadenbezogen im Sommer bis Herbst 2027
Gesamtfertigstellung: Spätherbst 2027
Anlagen
Die folgenden Anlagen wie u.a. Pläne, Fotos und sonstige Dokumente stellen Übersichten zur
Gesamtplanung und zum Leistungsumfang dar. Änderungen oder Anpassungen können
aufgrund von Abweichungen der Bestandssituation vorkommen bzw. notwendig werden.
Abschließende Detailausbildungen erfolgen in Abstimmung mit dem AG über die Werk- und
Montageplanung des AN.
Änderungen und/oder ergänzende Unterlagen werden durch den AG bei Bedarf entsprechend
oder auf Anfrage im Digitalformat nachgereicht.
Die Unterlagen werden ausschließlich digital in einem Portal zur Verfügung gestellt.
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die angebotenen EPs der einzelnen Positionen verstehen sich einschließlich Material-Lieferung,
-Transport sowie sämtlicher Verarbeitungs- und Verbindungsmittel und sonstiger zur Funktion
und Montage notwendigen Komponeneten. sowie Entsorgung von Abbruchmaterailien oder Reststoffen
Die Ausführung erfolgt auf allen Geschossen vom EG bis ins 13.OG.
Aufmass
Der AN hat eigene Aufmasse und Besichtigungen des Bestandes sowohl für seine Leistungen,
als auch für die technische Abstimmung mit dem AG zu leisten.
Techische Abstimmung
Die technische Abstimmung zwischen AN und AG beginnt frühestens mit der Beauftragung des
AN und einem gemeinsamen örtlichen Termin zur Eintaktung in den Bauablauf, Klärung von
Ausführungsleistungen, sowie Inaugenscheinnahme des Bestands bzw. Feststellung der
Vorleistungen. Die technische Abstimmung erfolgt bis zum Beginn der Bauarbeiten sowie
fortlaufend baubegleitend.
Baustelleneinrichtung
Die vom AN notwendige Baustelleneinrichtung für seine eigenen Leistungen ist in den nachfolgenden Einheitspreisen jeder Position anteilig mit einzukalkulieren.
Allgemeine Baustelleneinrichtungen wie Rüstungen, Bauaufzug, Baustromanschluss, Bauwasseranschluss, Bauzaun sind dem Baustelleneinrichtungsplan zu entnehmen, der auszugsweise bereits unter "Hinweise zur Baustelleneinrichtung" eingerabeitet wurde.
Die Baustelleneinrichtung umfasst:
Lieferung, Einrichten und Vorhalten der erforderlichen Baustelleneinrichtung für die
ausgeschriebenen Leistungen des AN über die gesamte Bauzeit, einschließlich der kompletten
Beräumung dieser nach Abschluß der Arbeiten und Wiederherstellung/Herrichten der
beanspruchten Flächen in den Urzustand (wenn nicht Baufläche, die nachträglich weiter
bearbeitet wird).
Hiermit abgegolten sind:
- das Einrichten der Baustelle, inkl. Liefern und Vorhalten aller erforderlichen Geräte, Gerüste (Gesamtffassadenrüstung bauseits),
Maschinen, Hebezeuge (Kräne, Dachdeckeraufzüge etc.) und sonstiger Werkzeuge,
inklusive Mieten, Betriebs- und Schmierstoffe und aller anfallender etwaiger
Reparaturzuschläge, sowie Abtransport nach Beendigung der Arbeiten.
- Transport- und Förderwege über alle Geschosse gem. beiliegender Planung
- der gesamte Materialtransport zur/von der Baustelle, sowie das Abladen und Sichern des
Materials
- Einrichten, Unterhalten und rückstandsloses Beräumen von
Materiallager-/Entsorgungsstätten auf der Baustelle
- An- und Abfahrt des Montagepersonals und der Arbeitskräfte
- Säubern der Baustelle von Abfällen, Schuttresten und Verpackungsmaterialien die bei den
Arbeiten des AN anfallen, einschließlich Abfuhr, Entsorgung und Gebühren
- alle erforderlichen Sicherungsmaßnahmen zur Gewährleistung der Arbeitssicherheit
- eigene, weisungsbefugte, deutschsprachige Bauaufsicht / Fachbauleitung vor Ort
Der AG stellt notwendige Sanitäreinrichtungen gemäß Umlageschlüssel zur Verfügung.
Sollte der AN die Nutzung von öffentlichen Flächen über die beigefügte Planung hinaus beabsichtigen, hat er selbstständig nach Bedarf die Genehmigung mit den zuständigen Behörden ohne zusätzliche Vergütung abzustimmen und mögliche Gebühren zu tragen.
Zwischen AG und AN erforderliche Abstimmungspunkte vor Beginn der Arbeiten:
- Baustelleneinrichtung
- Festlegung der Flächen für Container, Stellplätze, etc.
- vorbereitende Maßnahmen am/im Gebäude
- Terminabsprachen
- Benennung Subunternehmer, Entsorgungsunternehmen
Untergründe von Misch- und Materiallagerplätzen im Außenbereich sind vor jeglicher
Beanspruchung oder Einfluss durch die Arbeiten bzw. eine notwendige Baustoffverarbeitung
durch den AN zu schützen. Alle vom AN genutzten Flächen sind nach Fertigstellung seiner
Arbeiten sowohl beschädigungs- als auch rückstandsfrei und besenrein zu übergeben. Dies gilt
insbesondere für neue befestigte Oberbeläge.
Nachweise
Der Bieter hat den Nachweis der Gebrauchstauglichkeit gemäß § 3 Nr. 2 der Musterbauordnung
(MBO) bzw. der zuständigen Landesbauordnung (LBO) beizustellen.
Der Nachweis der Gebrauchstauglichkeit erfolgt u.a. durch Vorlage gültiger Eignungsnachweise
und Produkt-Datenblätter/-zulassungen für alle verbauten Systeme, Bauteile bzw. Baustoffe.
Bieter, die nicht über diesen Nachweis verfügen, müssen einen vergleichbaren Nachweis
vorlegen. Darin muss ein dafür zugelassenes Institut oder der Systemhersteller bestätigen, dass
das System und die zugehörige Systembeschreibung der angebotenen Konstruktion geprüft und
freigegeben ist.
Für den Nachweis, dass die in dieser Ausschreibung geforderten Werte durch die angebotenen
Baustoffe und Systeme erfüllt werden, sind die Ausführungen und Anforderungen der gültigen
Energieeinsparverordnung (EnEV), sowie des Schall- und Brandschutzes gem. den
beiliegenden Nachweisen, einschließlich den Vorgaben und Anforderungen dieser
Ausschreibung zu berücksichtigen.
Mit Fertigstellung seiner Leistung bzw. zur Abnahme übergibt der AN dem AG/der Bauleitung die
Dokumentation seines Gewerks inkl. sämtlicher Nachweise, 1-fach digital und als
Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung
Die Unterlagen variieren gewerkespezifisch, es können weitere Dokumente erforderlich werden.
Die Bauherrenschaft behält sich bei Unvollständigkeit der Dokumentationsunterlagen einen
Einbehalt in Höhe von 10% des Netto-Schlussrechnungsbetrags vor.
ZUSÄTZLICHE TECHNISCHE VORBEMERKUNGEN - METALLBAU AUSSEN
1. Ausführung und Konstruktion
1.1 Allgemeine Hinweise zur Ausführung und Konstruktion
Der AN überprüft eigenverantwortlich am Bau die in den Zeichnungen angegebenen Maße und klärt Unstimmigkeiten vor Arbeitsausführung mit dem AG ab.
Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.
Alle notwendigen Schmiede-, Bohr- und Schweißarbeiten sind grundsätzlich vor dem Verzinken auszuführen. Die Gewinde verzinkter Gewindebolzen sind bei der Montage nicht nachzuschneiden, sondern anzuschmelzen. Analog ist bei durch die Verzinkung unbeweglich gewordenen Bändern und anderen beweglichen Teilen zu verfahren.
Die Verbindung von Bauteilen als lösbare oder nicht lösbare Verbindung ist dem Auftragnehmer freigestellt, sofern sich nicht aus Plänen, Beschreibungen, Werkzeichnungen oder Normen etwas anderes ergibt.
Dehnungs- und Montagestöße sind in ausreichender Zahl einzuplanen. Sie sind so zu gestalten, dass eine geräuschlose und ungehinderte Bewegung der Elemente untereinander und gegen den Baukörper gewährleistet ist.
Zur Verankerung der Stahlkonstruktion in dafür vorgesehene Bauelemente sind nur Dübel mit bauaufsichtlicher Zulassung zu verwenden.
Es sind keine freie Enden von Handläufen und Geländern in Flucht- und Rettungswegen von Gebäuden mit größerer Nutzeranzahl zulässig.
Bei dem Zusammenbau unterschiedlicher Metalle muss sichergestellt sein, dass keine Kontaktkorrosion auftritt.
Für jegliche Beschichtungs-, Maler- und Lackierarbeiten sind Probeflächen auszuführen. Diese sind nach angemessener Standzeit auf Ihre Haftfähigkeit und Ihre Untergrundverträglichkeit zu prüfen.
Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.
1.2 Geländer und Umwehrungen
Geländer und sonstige Umwehrungen müssen die aus Sicherheitsgründen geforderte Höhe haben. Das gleiche gilt für den lichten Abstand senkrechter Geländerstäbe sowie für den Abstand zum Fußboden. Dabei sind die Bauordnungen der Länder zu beachten; bei Unklarheiten ist der Architekt zu befragen insbesondere hier beim vorliegen des Denkmalschutzes, gilt im Wesentlichen der Bestandschutz.
1.3 Befestigung
Die Verankerung am Bau muss die temperaturbedingte Verformung spannungsfrei aufnehmen können.
Die eingesetzten Dübel zur Befestigung müssen auf den Untergrund abgestimmt sein; ihre Spreizkräfte dürfen keine zu großen inneren Spannungen erzeugen. Bei nicht ausreichend festem Untergrund sind Injektionsanker zu verwenden. Das Einschlagen von Schrauben in Standarddübel ist nicht zulässig. Fehlbohrungen sind mindestens im Abstand entsprechend der Tiefe des Bohrloches bzw. des fünffachen Dübelaußendurchmessers zu korrigieren.
Befestigungen von schweren Bauteilen auf Wärmedämm-Verbundsystemen dürfen nur mit wärmedämmenden und druckfesten Stützkörpern, Konsolen oder sonstigen für den Zweck geeigneten Bauteilen ausgeführt werden.
Anschweißplatten sind rechtzeitig vom Auftragnehmer zum bauseitigen Einbau in Stahlbetonbauteile zu liefern.
1.4 Statik
Eine prüffähige statische Berechnung aller Konstruktionen / Verankerungen wird druch den Bauherrn für Befestigungen beauftragt, der Rest ist Bestandsschutz.
Grundsätzlich dürfen nur bauaufsichtlich zugelassene Befestigungs- und Verbindungsmittel aus dem System eines Herstellers verwendet werden, dabei sind die entsprechenden Zulassungen und Einbauvorschriften zu beachten.
Soweit der AN nicht bauaufsichtlich zugelassene Systeme verwendet, sind von ihm zu eigenen Lasten die erforderlichen Zustimmungen im Einzelfall termingerecht zu erbringen.
1.5 Konstruktions- und Werkstattpläne
Vom AN erstellte Unterlagen müssen dem Tragwerksplaner, Architekten und Prüfingenieur zur Prüfung und Freigabe vorgelegt werden, vor Genehmigung dürfen die Werkstatt- bzw. Montagearbeiten nicht begonnen werden.
Es sind nur Bauausführungen auf Basis der vom AG freigegebenen Pläne zugelassen.
Eine freigegebene Planung entbindet den Auftragnehmer aber nicht von seiner eigenen Prüfungs- und Hinweispflicht und von seiner Planungsverantwortung. Diese bleiben unberührt.

## 3291 Schlosserarbeiten
Datum: 27.04.2026

### Titel 1 Schlosserarbeiten

#### Bereich 1.1 Geländerdemontage und Montage

**1.1.10 Ausbau der Metallgeländer L= bis 145 cm**
Markieren (analog zum Fensterplan) und Ausbau der Geländer
überwiegend Sechskantholzschrauben bzw. Schlüsselschraube Sechskant mit Mutter herausdrehen und ggfs. für spätere Arbeitsschritte aufbewahren, gleiches gilt für Leibungsbefstigungen in ungtergeordneter Stückzahl, sollten Stehbolzen in den Leibungen verbleiben, so sind diese in einem weiteren Arbeitschritt nach entfernen des Putzes zu entfernen.
Verbringen der Metallbauteile in die Werkstatt
Fassadensituation: Naturstein - Bestand bleibt unverändert.
Größe: Breite von Leibung bis Leibung, Höhe von Aufstandsfläche bis Oberkante Obergurt L= ca. 145 cm x H=ca. 100 cm
Elementteile (Einzelfelder):1
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
Hinweis: das Entfernen bzw. abflexen von Geländerhalterungen am Baukörper ausdrücklich nur nach Abstimmung mit der Objektüberwachung falls sich diese nicht zerstörungsfrei herausnehmen lassen (Denkmalschutz).
Abrechnung: gesamt vorgenannte Leistung = 1 Stück
Menge: 4,000 Stk

**1.1.20 Ausbau der Metallgeländer L= bis 125 cm**
Markieren (analog zum Fensterplan) und Ausbau der Geländer
überwiend Sechskantholzschrauben bzw. Schlüsselschraube Sechskant mit Mutter herausdrehen und ggfs. für spätere Arbeitsschritte aufbewahren, gleiches gilt für Leibungsbefstigungen in ungtergeordneter Stückzahl, sollten Stehbolzen in den Leibungen verbleiben, so sind diese in einem weiteren Arbeitschritt nach entfernen des Putzes zu entfernen.
Verbringen der Metallbauteile in die Werkstatt
Größe: Breite von Leibung bis Leibung, Höhe von Aufstandsfläche bis Oberkante Obergurt L= ca.125 cm x H= ca.100 cm
Elementteile (Einzelfelder): 1
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Hinweis: das Entfernen bzw. abflexen von Geländerhalterungen am Baukörper ausdrücklich nur nach Abstimmung mit der Objektüberwachung falls sich diese nicht zerstörungsfrei herausnehmen lassen (Denkmalschutz).
Abrechnung: gesamt vorgenannte Leistung = 1 Stück
Menge: 35,000 Stk

**1.1.30 Ausbau der Metallgeländer L= bis 155 cm**
Markieren (analog zum Fensterplan) und Ausbau der Geländer
überwiegend Sechskantholzschrauben bzw. Schlüsselschraube Sechskant mit Mutter herausdrehen und ggfs. für spätere Arbeitsschritte aufbewahren, gleiches gilt für Leibungsbefstigungen in ungtergeordneter Stückzahl, sollten Stehbolzen in den Leibungen verbleiben, so sind diese in einem weiteren Arbeitschritt nach entfernen des Putzes zu entfernen.
Verbringen der Metallbauteile in die Werkstatt
Fassadensituationen:
Die Geländer sind an verschiedenen Fassadenuntergründen montiert:
- Keramikfassade
- Bestandsputz / später WDVS
Größe: Breite von Leibung bis Leibung, Höhe von Aufstandsfläche bis Oberkante Obergurt L=ca. 155 cm x H= ca.100 cm
Elementteile (Einzelfelder): 1
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Hinweis: das Entfernen bzw. abflexen von Geländerhalterungen am Baukörper ausdrücklich nur nach Abstimmung mit der Objektüberwachung falls sich diese nicht zerstörungsfrei herausnehmen lassen (Denkmalschutz).
Abrechnung: gesamt vorgenannte Leistung = 1 Stück
Menge: 51,000 Stk

**1.1.40 Ausbau der Metallgeländer L= bis 145 cm**
Markieren (analog zum Fensterplan) und Ausbau der Geländer
überwiegend Sechskantholzschrauben bzw. Schlüsselschraube Sechskant mit Mutter herausdrehen und ggfs. für spätere Arbeitsschritte aufbewahren, gleiches gilt für Leibungsbefstigungen in untergeordneter Stückzahl, sollten Stehbolzen in den Leibungen verbleiben, so sind diese in einem weiteren Arbeitschritt nach entfernen des Putzes zu entfernen.
Verbringen der Metallbauteile in die Werkstatt
Größe: Breite von Leibung bis Leibung, Höhe von Aufstandsfläche bis Oberkante Obergurt L= ca.145 cm x H= ca.100 cm
Elementteile (Einzelfelder): 1
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Hinweis: das Entfernen bzw. abflexen von Geländerhalterungen am Baukörper ausdrücklich nur nach Abstimmung mit der Objektüberwachung falls sich diese nicht zerstörungsfrei herausnehmen lassen (Denkmalschutz).
Abrechnung: gesamt vorgenannte Leistung = 1 Stück
Menge: 72,000 Stk

**1.1.50 Ausbau der Metallgeländer L= bis 205 cm**
Markieren (analog zum Fensterplan) und Ausbau der Geländer
überwiend Sechskantholzschrauben bzw. Schlüsselschraube Sechskant mit Mutter herausdrehen und ggfs. für spätere Arbeitsschritte aufbewahren, gleiches gilt für Leibungsbefstigungen in ungtergeordneter Stückzahl, sollten Stehbolzen in den Leibungen verbleiben, so sind diese in einem weiteren Arbeitschritt nach entfernen des Putzes zu entfernen.
Verbringen der Metallbauteile in die Werkstatt
Fassadensituationen:
Die Geländer sind an verschiedenen Fassadenuntergründen montiert:
- Keramikfassade
- Bestandsputz / später WDVS
Größe: Breite von Leibung bis Leibung, Höhe von Aufstandsfläche bis Oberkante Obergurt L= ca.205 cm x H= ca.100 cm
Elementteile (Einzelfelder): 1
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Hinweis: das Entfernen bzw. abflexen von Geländerhalterungen am Baukörper ausdrücklich nur nach Abstimmung mit der Objektüberwachung falls sich diese nicht zerstörungsfrei herausnehmen lassen (Denkmalschutz).
Abrechnung: gesamt vorgenannte Leistung = 1 Stück
Menge: 20,000 Stk

**1.1.60 Ausbau der Metallgeländer L= bis 210 cm**
Markieren (analog zum Fensterplan) und Ausbau der Geländer
überwiend Sechskantholzschrauben bzw. Schlüsselschraube Sechskant mit Mutter herausdrehen und ggfs. für spätere Arbeitsschritte aufbewahren, gleiches gilt für Leibungsbefstigungen in ungtergeordneter Stückzahl, sollten Stehbolzen in den Leibungen verbleiben, so sind diese in einem weiteren Arbeitschritt nach entfernen des Putzes zu entfernen.
Verbringen der Metallbauteile in die Werkstatt
Fassadensituationen:
Die Geländer sind an verschiedenen Fassadenuntergründen montiert:
- Keramikfassade
- Bestandsputz / später WDVS
Größe: Breite von Leibung bis Leibung, Höhe von Aufstandsfläche bis Oberkante Obergurt L= ca.210 cm x H= ca.100 cm
Elementteile (Einzelfelder): 1
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Hinweis: das Entfernen bzw. abflexen von Geländerhalterungen am Baukörper ausdrücklich nur nach Abstimmung mit der Objektüberwachung falls sich diese nicht zerstörungsfrei herausnehmen lassen (Denkmalschutz).
Abrechnung: gesamt vorgenannte Leistung = 1 Stück
Menge: 12,000 Stk

**1.1.70 Ausbau der Metallgeländer L= bis 400 cm**
Markieren (analog zum Fensterplan) und Ausbau der Geländer
überwiend Sechskantholzschrauben bzw. Schlüsselschraube Sechskant mit Mutter herausdrehen und ggfs. für spätere Arbeitsschritte aufbewahren, gleiches gilt für Leibungsbefstigungen in ungtergeordneter Stückzahl, sollten Stehbolzen in den Leibungen verbleiben, so sind diese in einem weiteren Arbeitschritt nach entfernen des Putzes zu entfernen.
Verbringen der Metallbauteile in die Werkstatt
Fassadensituationen:
Die Geländer sind an verschiedenen Fassadenuntergründen montiert:
- Keramikfassade
- Bestandsputz / später WDVS
Größe: Breite von Leibung bis Leibung, Höhe von Aufstandsfläche bis Oberkante Obergurt L=ca. 400 cm x H= ca.100 cm
Elementteile (Einzelfelder): 3
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Hinweis: das Entfernen bzw. abflexen von Geländerhalterungen am Baukörper ausdrücklich nur nach Abstimmung mit der Objektüberwachung falls sich diese nicht zerstörungsfrei herausnehmen lassen (Denkmalschutz).
Abrechnung: gesamt vorgenannte Leistung = 1 Stück
Menge: 25,000 Stk

**1.1.80 Probeweiser Ein-und Wiederausbau der Metallgeländer L= bis 145 cm**
Probeweiser Ein-und Wiederausbau der Metallgeländer L= bis ca. 145 cm einschl. der neuen Halterungen aus Titel 02 (Vergütung Montage Halterungen in Titel 02 inkludiert), für Anpassarbeiten und Montage der neuen Halterungen einschl. der Thermoplatten aus dem Titel 02.
Nach probeweiser Montage verbleiben dieausgerichteten und montierten Haltekonsolen an der Wand und das Geländer wird demontiert und wie unter der Pos. Ausbau Metallgeländer verfahren.
Größe: Breite von Leibung bis Leibung, Höhe von Aufstandsfläche bis Oberkante Obergurt L= ca.145 cm x H=ca.100 cm
Elementteile (Einzelfelder):1
Abrechnung: gesamt vorgenannte Leistung = 1 Stück
Menge: 4,000 Stk

**1.1.90 Probeweiser Ein-und Wiederausbau der Metallgeländer L= bis 125 cm**
Probeweiser Ein-und Wiederausbau der Metallgeländer L= bis ca. 125 cm einschl. der neuen Halterungen aus Titel 02 (Vergütung Montage Halterungen in Titel 02 inkludiert), für Anpassarbeiten und Montage der neuen Halterungen einschl. der Thermoplatten aus dem Titel 02.
Nach probeweiser Montage verbleiben dieausgerichteten und montierten Haltekonsolen an der Wand und das Geländer wird demontiert und wie unter der Pos. Ausbau Metallgeländer verfahren.
Größe: Breite von Leibung bis Leibung, Höhe von Aufstandsfläche bis Oberkante Obergurt L= ca.125 cm x H= ca.100 cm
Elementteile (Einzelfelder): 1
Abrechnung: gesamt vorgenannte Leistung = 1 Stück
Menge: 35,000 Stk

**1.1.100 Probeweiser Ein-und Wiederausbau der Metallgeländer L= bis 155 cm**
Probeweiser Ein-und Wiederausbau der Metallgeländer L= bis ca.155 cm einschl. der neuen Halterungen aus Titel 02 (Vergütung Montage Halterungen in Titel 02 inkludiert), für Anpassarbeiten und Montage der neuen Halterungen einschl. der Thermoplatten aus dem Titel 02.
Nach probeweiser Montage verbleiben dieausgerichteten und montierten Haltekonsolen an der Wand und das Geländer wird demontiert und wie unter der Pos. Ausbau Metallgeländer verfahren.
Größe: Breite von Leibung bis Leibung, Höhe von Aufstandsfläche bis Oberkante Obergurt L= ca.155 cm x H= ca.100 cm
Elementteile (Einzelfelder): 1
Abrechnung: gesamt vorgenannte Leistung = 1 Stück
Menge: 51,000 Stk

**1.1.110 Probeweiser Ein-und Wiederausbau der Metallgeländer L= bis 145 cm**
Probeweiser Ein-und Wiederausbau der Metallgeländer L= bis ca.145 cm einschl. der neuen Halterungen aus Titel 02 (Vergütung Montage Halterungen in Titel 02 inkludiert), für Anpassarbeiten und Montage der neuen Halterungen einschl. der Thermoplatten aus dem Titel 02.
Nach probeweiser Montage verbleiben dieausgerichteten und montierten Haltekonsolen an der Wand und das Geländer wird demontiert und wie unter der Pos. Ausbau Metallgeländer verfahren.
Größe: Breite von Leibung bis Leibung, Höhe von ca.Aufstandsfläche bis Oberkante Obergurt L=ca. 145 cm x H= 100 cm
Elementteile (Einzelfelder): 1
Abrechnung: gesamt vorgenannte Leistung = 1 Stück
Menge: 72,000 Stk

**1.1.120 Probeweiser Ein-und Wiederausbau der Metallgeländer L= bis 205 cm**
Probeweiser Ein-und Wiederausbau der Metallgeländer L= bis ca.205 cm einschl. der neuen Halterungen aus Titel 02 (Vergütung Montage Halterungen in Titel 02 inkludiert), für Anpassarbeiten und Montage der neuen Halterungen einschl. der Thermoplatten aus dem Titel 02.
Nach probeweiser Montage verbleiben dieausgerichteten und montierten Haltekonsolen an der Wand und das Geländer wird demontiert und wie unter der Pos. Ausbau Metallgeländer verfahren.
Größe: Breite von Leibung bis Leibung, Höhe von Aufstandsfläche bis Oberkante Obergurt L= ca.205 cm x H= ca.100 cm
Elementteile (Einzelfelder): 1
Abrechnung: gesamt vorgenannte Leistung = 1 Stück
Menge: 20,000 Stk

**1.1.130 Probeweiser Ein-und Wiederausbau der Metallgeländer L= bis 210**
Probeweiser Ein-und Wiederausbau der Metallgeländer L= bis ca.210 cm einschl. der neuen Halterungen aus Titel 02 (Vergütung Montage Halterungen in Titel 02 inkludiert), für Anpassarbeiten und Montage der neuen Halterungen einschl. der Thermoplatten aus dem Titel 02.
Nach probeweiser Montage verbleiben dieausgerichteten und montierten Haltekonsolen an der Wand und das Geländer wird demontiert und wie unter der Pos. Ausbau Metallgeländer verfahren.
Größe: Breite von Leibung bis Leibung, Höhe von Aufstandsfläche bis Oberkante Obergurt L=ca.210 cm x H= ca.100 cm
Elementteile (Einzelfelder): 1
Abrechnung: gesamt vorgenannte Leistung = 1 Stück
Menge: 12,000 Stk

**1.1.140 Probeweiser Ein-und Wiederausbau der Metallgeländer L= bis 400 cm**
Probeweiser Ein-und Wiederausbau der Metallgeländer L= bis ca.400 cm einschl. der neuen Halterungen aus Titel 02 (Vergütung Montage Halterungen in Titel 02 inkludiert), für Anpassarbeiten und Montage der neuen Halterungen einschl. der Thermoplatten aus dem Titel 02.
Nach probeweiser Montage verbleiben dieausgerichteten und montierten Haltekonsolen an der Wand und das Geländer wird demontiert und wie unter der Pos. Ausbau Metallgeländer verfahren.
Größe: Breite von Leibung bis Leibung, Höhe von Aufstandsfläche bis Oberkante Obergurt L= ca.400 cm x H= ca.100 cm
Elementteile (Einzelfelder): 3
Abrechnung: gesamt vorgenannte Leistung = 1 Stück
Menge: 25,000 Stk

**1.1.150 Einbau der Metallgeländer L= bis 145 cm**
Liefern und Einbau der Halterungen im Mauerwerk bzw. Stahlbeton
nach Fertigstellung der Putzarbeiten Liefern und Montage der Geländer
Fassadensituation: Naturstein - Bestand bleibt unverändert.
Größe: Breite von Leibung bis Leibung, Höhe von Aufstandsfläche bis Oberkante Obergurt L= ca.145 cm x H= ca.100 cm
Elementteile (Einzelfelder): 1
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Position erfasst.
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Abrechnung: gesamt vorgenannte Leistung = 1 Stück
Menge: 4,000 Stk

**1.1.160 Einbau der Metallgeländer L= bis 125 cm**
Liefern und Einbau der Halterungen im Mauerwerk bzw. Stahlbeton
nach Fertigstellung der Putzarbeiten Liefern und Montage der Geländer
Größe: Breite von Leibung bis Leibung, Höhe von Aufstandsfläche bis Oberkante Obergurt L= ca.125 cm x H= ca.100 cm
Elementteile (Einzelfelder): 1
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Psition erfasst.
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Abrechnung: gesamt vorgenannte Leistung = 1 Stück
Menge: 35,000 Stk

**1.1.170 Einbau der Metallgeländer L= bis 155 cm**
Liefern und Einbau der Halterungen im Mauerwerk bzw. Stahlbeton
nach Fertigstellung der Putzarbeiten Liefern und Montage der Geländer
Größe: Breite von Leibung bis Leibung, Höhe von Aufstandsfläche bis Oberkante Obergurt L=ca. 155 cm x H= ca.100 cm
Elementteile (Einzelfelder): 1
Fassadensituation: Keramikfassade und Bestandsputz / später WDVS
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Psition erfasst.
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Abrechnung: gesamt vorgenannte Leistung = 1 Stück
Menge: 51,000 Stk

**1.1.180 Einbau der Metallgeländer L= bis 145 cm**
Liefern und Einbau der Halterungen im Mauerwerk bzw. Stahlbeton
nach Fertigstellung der Putzarbeiten Liefern und Montage der Geländer
Größe: Breite von Leibung bis Leibung, Höhe von Aufstandsfläche bis Oberkante Obergurt L=ca. 145 cm x H= ca.100 cm
Elementteile (Einzelfelder): 1
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Psition erfasst.
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Abrechnung: gesamt vorgenannte Leistung = 1 Stück
Menge: 72,000 Stk

**1.1.190 Einbau der Metallgeländer L= bis 205 cm**
Liefern und Einbau der Halterungen im Mauerwerk bzw. Stahlbeton
nach Fertigstellung der Putzarbeiten Liefern und Montage der Geländer
Größe: Breite von Leibung bis Leibung, Höhe von Aufstandsfläche bis Oberkante Obergurt L=ca. 205 cm x H= ca.100 cm
Elementteile (Einzelfelder): 1
Fassadensituation: Keramikfassade und Bestandsputz / später WDVS
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Psition erfasst.
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Abrechnung: gesamt vorgenannte Leistung = 1 Stück
Menge: 20,000 Stk

**1.1.200 Einbau der Metallgeländer L= bis 210 cm**
Liefern und Einbau der Halterungen im Mauerwerk bzw. Stahlbeton
nach Fertigstellung der Putzarbeiten Liefern und Montage der Geländer
Größe: Breite von Leibung bis Leibung, Höhe von Aufstandsfläche bis Oberkante Obergurt L= ca.210 cm x H= ca.100 cm
Elementteile (Einzelfelder): 1
Fassadensituation: Keramikfassade und Bestandsputz / später WDVS
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Psition erfasst.
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Abrechnung: gesamt vorgenannte Leistung = 1 Stück
Menge: 12,000 Stk

**1.1.210 Einbau der Metallgeländer L= bis 400 cm**
Liefern und Einbau der Halterungen im Mauerwerk bzw. Stahlbeton
nach Fertigstellung der Putzarbeiten Liefern und Montage der Geländer
Größe: Breite von Leibung bis Leibung, Höhe von Aufstandsfläche bis Oberkante Obergurt L= ca.400 cm x H= ca.100 cm
Elementteile (Einzelfelder): 3
Fassadensituation: Keramikfassade und Bestandsputz / später WDVS
Die Befestigungmittel am Holzfensterrahmen können wiederverwendet werden bzw. sind zu erneuern (erneuern und Bohrung neu herstellen einkalkulieren, alte Schraublöcher werden durch den Tischler geschlossen)
Sechskant-Holzschrauben, DIN 571, Edelstahl A2,
bis zu 12x70 mm, einschl. 2 Unterlegscheiben groß, DIN 9021, M 12 (13x37 mm) Edelstahl A 2 /alternativ M10 als Schlüsselschraube Sechskant 70 mm Teilgewinde einschl. 2 Unterlegscheiben 10,5x40 mm mit Sicherungsmutter M10 alles Edelstahl V2A je Geländerfeld sind 4 Schrauben einzurechnen
Befestigungen thermisch entkoppelt in Beton oder Mauerwerk werden in einer gesonderten Psition erfasst.
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Abrechnung: gesamt vorgenannte Leistung = 1 Stück
Menge: 25,000 Stk

**1.1.220 Zulage freilegen Verankerungsfuß Naturstein odere Keramik bzw. Betonabgleich**
Zulage freilegen Verankerungsfuß Naturstein oder Keramik bzw. Betonabgleich
der Geländerfuß mit 25x25 mm wurde mit Zementmörtel in eine vorgesehene Kernbohrung d= ca. 70 mm eingesetzt.
Der Zementmörtel ist vorsichtig auszubohren und sehr vorsichtig auszustemmen ohne dabei den Naturstein oder die Keramik zu beschädigen. Alles steht unter Denkmalschutz!!!
Es ist vorsichtig zu arbeiten!
Schutt ist ordnungsgemäß zu entsorgen.
Menge: 60,000 Stk

**1.1.230 Zulage einmörteln Verankerungsfuß in Naturstein oder Keramik bzw. Betonabgleich**
Zulage einmörteln Verankerungsfuß in Naturstein oder Keramik bzw. Betonabgleich
der Geländerfuß mit 25x25 mm ist mit Zementmörtel (Schnellbeton) in die vorhandene Kernbohrung d= ca. 70 mm eizumörteln.
Das Arbeitsumeld ist vor Beschädigung oder Vermutzung zu schützen. Alles steht unter Denkmalschutz!!!
Es ist vorsichtig zu arbeiten!
Menge: 60,000 Stk

**1.1.240 Abdeckscheiben liefern und einbauen**
Abdeckscheiben liefern und einbauen
2 Halbmonde aus Edelstahlblech 2 mm mit Ausschnitt des Geländerpfostens (ca. 25x25 mm) im Geländerfarbton liefern und mit geeignetem farbtonähnlichem Silikon auf das Brüstungsblech aufkleben und die Randfuge zwischen Edelstahlabdeckung und Geländerpfosten versiegeln.
Achtung, beimn Naturstein ist eine Natursteinsilikon zu verwenden.
Abrechnung: 2 Halbmonde = 1 Stück
Menge: 60,000 Stk

#### Bereich 1.2 Zulage Geländermontage wegen instabiler Untergründe

**1.2.10 Zulage Geländermontage thermisch entkoppelt**
Zulage Geländermontage thermisch entkoppelt in die Leibungsseite
Untergrund: Stahlbeton oder Hochlochziegel
z.B. dübelloses Würth Abstandsmontagesystem AMO-Therm Mini
Schraubenlänge Leibungstiefe Dämmung bis 60 mm
Adapter Innengewinde 10 mm
gemäß der Verarbeitungsrichtlinien des Herstellers entsprechende Bohrungen herstellen, Bohrloch reinigen, Schraube 288 mm eindrehen, der Ringspalt ist mit Würth Fenster- und Fassadendicht aufzufüllen.
Selbstklebende Dichtscheibe aufbringen, Abdeckrosette bündig aufschrauben.
M10 Sechskant-Schlüsselschraube mit Unterlegscheiben, Federring und Mutter aufbringen (Material Edelstahl), einschl. Kontermutter
Abrechnung: je Befestigungspunkt
"Alternativ-Systeme oder Produkte, mit Nachweis der geforderten System- und Systemkomponenten- Eigenschaften, sind als komplettes System zulässig, sofern mindestens gleichartige Baustoffdaten erreicht werden.
Menge: 10,000 Stk

**1.2.20 Fischer Abstandsmontagesystem TherMax12**
Fischer Abstandsmontagesystem TherMax12
TherMax M12 einschl. Siebhülse 20x130 und Superbond-Mörtel FIS SB.
Verankerungsgrund: Hochlochziegel
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Der Ringspalt im WDVS ist elastisch zuschließen
einschl. Gewindereduzierstifft, Unterlegscheibe und Sechskantmutter
bei Hochlochziegeln darf keine Bohrhammerfunktion verwendet werden
"Alternativ-Systeme oder Produkte, mit Nachweis der geforderten System- und Systemkomponenten- Eigenschaften, sind als komplettes System zulässig, sofern mindestens gleichartige Baustoffdaten erreicht werden.
Menge: 10,000 Stk

**1.2.30 Fischer Abstandsmontagesystem TherMax16**
Fischer Abstandsmontagesystem TherMax12
TherMax M16 einschl. Siebhülse 20x200 und Superbond-Mörtel FIS SB.
Verankerungsgrund: Hochlochziegel
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Der Ringspalt im WDVS ist elastisch zuschließen
einschl. Gewindereduzierstifft, Unterlegscheibe und Sechskantmutter
bei Hochlochziegeln darf keine Bohrhammerfunktion verwendet werden
"Alternativ-Systeme oder Produkte, mit Nachweis der geforderten System- und Systemkomponenten- Eigenschaften, sind als komplettes System zulässig, sofern mindestens gleichartige Baustoffdaten erreicht werden.
Menge: 10,000 Stk

**1.2.40 Gewindestange 10 mm mit Siebhülse**
Gewindestange M10 mit Unterlegscheibe, Mutter, Siebhülse
Hochleistungsmörtel FIS V Plus
Funktionsweise / Montage
- FIS V Plus ist ein 2K-Injektionsmörtel auf Vinylester-Hybrid-Basis.
- Harz und Härter sind in zwei getrennten Kammern gelagert und werden erst beim Auspressen im Statikmischer vermischt und aktiviert.
- Der Mörtel wird vom Bohrlochgrund her blasenfrei injiziert.
- Der Mörtel verklebt das Befestigungselement vollflächig mit der Bohrlochwand und dichtet das Bohrloch ab.
- Die Injektionskartuschen können mit den fischer Auspressgeräten kräfteschonend und schnell verarbeitet werden.
- Angebrochene Kartuschen können durch Wechsel des Statikmischers wiederverwendet werden.
20/85 mm Siebhülse, 12/160 mm Gewindestange Edelstahl V2A
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"Alternativ-Systeme oder Produkte, mit Nachweis der geforderten System- und Systemkomponenten- Eigenschaften, sind als komplettes System zulässig, sofern mindestens gleichartige Baustoffdaten erreicht werden.
Menge: 20,000

**1.2.50 Zulage Geländerhalterung an Fensterholzrahmen gekröpft Detail DE01**
Zulage Geländerhalterung an Fensterholzrahmen gekröpft Detail DE01
Geländerhalterung gemäß beigefügter Zeichnung herstellen siehe hierzu auch die beigefügte Statik
Ankerplatte Edelstahl V2A 270x180x12 mm 4 Bohrungen d=14 mm
Anschweißflachlasche Edelstahl V2A 100x80x12 mm
HaltearmEdelstahl V2A 100x15x30 mm gekröft 45° vorn als U ausgebildet
Ankerplatte, Lasche, Haltearm mit U alles in Edelstahl V2A alles gemäß Statik miteinander verschweißt
sichtbar bleibende Teile im Geländerfarbton
Befestigung im Hochlochziegelmauerwerk:
Befestigung:
Halter
Verankerung Halter FI 30x15(1.4301)
Schrauben Halter / Geländer 1xM10 8.8 zweischnittig mit glattem Schaft in der Scherfuge, Halter mit Lasche vollflächig verschweißt
Schrauben Lasche/Geländerhalter 2 M8 A2-70 mit glattem Schaft in der Scherfuge (Zusatzbohrung am Geländer ist zu berücksichtigen, gegenwärtig nur 1 Bohrung vorhanden)
Lasche
FI 80x12 (1.4301) in Verbindung mit Anlerplatte BI 12x180x300 (1.4301) Lasche mit Ankerplatte vollflächig verschweißt.
Verankerung mit Fischer Injektionssystem 4xFIS V Plus (FIS A M12x120 R70) und Ankerhülse 20x85 M 12.
Thermische Entkopplungsplatte Thermostop vom Hersteller Schlaugat als thermisches Trennelement λ 0,09 W/mK mit 6 mm Dicke 270x180x6 mm zzgl. Laschenfläche 60x80 mm einschl. 4 Bohrungen d=14 mm
Kalkulkationshinweis: alle sichtbar bleibenden Teile über das Wärmedämmverbundsystem hinaus sind im geländerfarbton zu beschichten.
Alle Angaben aus den Ausführungsplänen und der beigefügten Statik sind einzukalkulieren, auch wenn diese nicht im Leistungstext explzit benannt wurden, spätere Nachforderungen daraus resultierend sind somit ausgeschlossen.
Bohrungen, Unterlegscheiben, Klebemassen, Hilfskonstruktionen etc. sind soweit erforderlich zu berücksichtigen und einzukalkulieren.
Es sind Abweichungen von mehreren mm im Zuge eines Aufmaßes zur Nachfertigung denkbar, dies ist im EP einzukalkulieren.
"Alternativ-Systeme oder Produkte, mit Nachweis der geforderten System- und Systemkomponenten- Eigenschaften, sind als komplettes System zulässig, sofern mindestens gleichartige Baustoffdaten erreicht werden.”
Hinweis Zulage zu den Einbaupositionen
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Hinweis: Kalkulation: eine Werkzeichnung ist mit dem Einheitspreis abgegolten
Menge: 120,000 Stk

**1.2.60 Zulage Geländerhalterung Leibung bis 80 mm Detail DE02**
Zulage Geländerhalterung Leibung 80 mm Detail DE02
Geländerhalterung gemäß beigefügter Zeichnung herstellen siehe hierzu auch die beigefügte Statik
Ankerplatte Edelstahl V2A 300x180x12 mm 4 Bohrungen d=14 mm
Anschweißflachlasche Edelstahl V2A 150x80x12 mm Bohrung Langloch d= 13 mm
Lasche L-Winkel Edelstahl V2A 80x40x30 mm mit Langloch d= 13 mm
Überschiebhülse ca. 80x40x40 geklebt
Ankerplatte, Anschweißflachlasche, alles in Edelstahl V2A alles gemäß Statik miteinander verschweißt
sichtbar bleibende Teile im Geländerfarbton
Befestigung im Hochlochziegelmauerwerk:
Befestigung:
Lasche
FI 80x12 (1.4301) in Verbindung mit Anlerplatte BI 12x180x300 (1.4301) Lasche mit Ankerplatte vollflächig verschweißt.
Verankerung mit Fischer Injektionssystem 4xFIS V Plus (FIS A M12x120 R70) und Ankerhülse 20x85 M 12.
Haltewinkel
L55x30x5 L080 mm (1.4301)
verschraubt am Geländer mit 2x M8 A2-70 mit glattem Schaft in der Scherfuge (Zusatzbohrung am Geländer ist zu berücksichtigen, gegenwärtig nur 1 Bohrung vorhanden)
verschraubt an der Lasche mit 1 M8 A2-70 mit glattem Schaft in der Scherfuge
Thermische Entkopplungsplatte Thermostop vom Hersteller Schlaugat als thermisches Trennelement λ 0,09 W/mK mit 6 mm Dicke 350x180x6 mm einschl. 4 Bohrungen d=14 mm
Kalkulkationshinweis: alle sichtbar bleibenden Teile über das Wärmedämmverbundsystem hinaus sind im geländerfarbton zu beschichten.
Alle Angaben aus den Ausführungsplänen und der beigefügten Statik sind einzukalkulieren, auch wenn diese nicht im Leistungstext explzit benannt wurden, spätere Nachforderungen daraus resultierend sind somit ausgeschlossen.
Bohrungen, Unterlegscheiben, Klebemassen, Hilfskonstruktionen etc. sind soweit erforderlich zu berücksichtigen und einzukalkulieren.
Es sind Abweichungen von mehreren mm im Zuge eines Aufmaßes zur Nachfertigung denkbar, dies ist im EP einzukalkulieren.
"Alternativ-Systeme oder Produkte, mit Nachweis der geforderten System- und Systemkomponenten- Eigenschaften, sind als komplettes System zulässig, sofern mindestens gleichartige Baustoffdaten erreicht werden.”
Hinweis Zulage zu den Einbaupositionen
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Hinweis: Kalkulation: eine Werkzeichnung ist mit dem Einheitspreis abgegolten
Menge: 130,000 Stk

**1.2.70 Zulage Geländerhalterung Leibung bis 140 mm Detail DE03**
Zulage Geländerhalterung Leibung bis 140 mm Detail DE03
Geländerhalterung gemäß beigefügter Zeichnung herstellen siehe hierzu auch die beigefügte Statik
Ankerplatte Edelstahl V2A 360x220x12 mm 4 Bohrungen d=14 mm
Anschweißflachlasche Edelstahl V2A 58x80x12+ 80x80x12+ 80x80x12 mm Bohrung Langloch d= 13 mm
Lasche L-Winkel Edelstahl V2A 80x40x30 mm mit Langloch d= 13 mm
Überschiebhülse ca. 80x40x40 geklebt
Ankerplatte, Anschweißflachlasche, alles in Edelstahl V2A alles gemäß Statik miteinander verschweißt
sichtbar bleibende Teile im Geländerfarbton
Befestigung im Hochlochziegelmauerwerk:
Befestigung:
Lasche
FI 80x12 (1.4301) in Verbindung mit Anlerplatte BI 12x220x360 (1.4301) Lasche mit Ankerplatte vollflächig verschweißt.
Verankerung mit Fischer Injektionssystem 4xFIS V Plus (FIS A M12x120 R70) und Ankerhülse 20x85 M 12.
Haltewinkel
L55x30x5 L080 mm (1.4301)
verschraubt am Geländer mit 2x M8 A2-70 mit glattem Schaft in der Scherfuge (Zusatzbohrung am Geländer ist zu berücksichtigen, gegenwärtig nur 1 Bohrung vorhanden)
verschraubt an der Lasche mit 1 M8 A2-70 mit glattem Schaft in der Scherfuge
Thermische Entkopplungsplatte Thermostop vom Hersteller Schlaugat als thermisches Trennelement λ 0,09 W/mK mit 6 mm Dicke 415x220x6 mm einschl. 4 Bohrungen d=14 mm
Kalkulkationshinweis: alle sichtbar bleibenden Teile über das Wärmedämmverbundsystem hinaus sind im geländerfarbton zu beschichten.
Alle Angaben aus den Ausführungsplänen und der beigefügten Statik sind einzukalkulieren, auch wenn diese nicht im Leistungstext explzit benannt wurden, spätere Nachforderungen daraus resultierend sind somit ausgeschlossen.
Bohrungen, Unterlegscheiben, Klebemassen, Hilfskonstruktionen etc. sind soweit erforderlich zu berücksichtigen und einzukalkulieren.
Es sind Abweichungen von mehreren mm im Zuge eines Aufmaßes zur Nachfertigung denkbar, dies ist im EP einzukalkulieren.
"Alternativ-Systeme oder Produkte, mit Nachweis der geforderten System- und Systemkomponenten- Eigenschaften, sind als komplettes System zulässig, sofern mindestens gleichartige Baustoffdaten erreicht werden.”
Hinweis Zulage zu den Einbaupositionen
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Hinweis: Kalkulation: eine Werkzeichnung ist mit dem Einheitspreis abgegolten
Menge: 130,000 Stk

**1.2.80 Zulage Geländerhalterung Leibung 150-200 mm oben Detail DE04.1**
Zulage Geländerhalterung Leibung 150 - 200 mm Geländer oben Detail DE04.1
Geländerhalterung gemäß beigefügter Zeichnung herstellen siehe hierzu auch die beigefügte Statik
Ankerplatte Edelstahl V2A 162x60x10+ 300x130x12 mm 3 Bohrungen d=14 mm
Anschweißflachlasche Edelstahl V2A 140x50x10
Bohrung d= 14 mm
Lasche L-Winkel Edelstahl V2A 80x40x30 mm mit Langloch d= 13 mm
Überschiebhülse ca. 80x40x40 geklebt
Ankerplatte, Anschweißflachlasche, alles in Edelstahl V2A alles gemäß Statik miteinander verschweißt
sichtbar bleibende Teile im Geländerfarbton
Befestigung im Hochlochziegelmauerwerk:
Befestigung:
Ankerplatte
Ankerplatte BI 12x220x360 (1.4301) vollflächig verschweißt,
Verankerung mit Fischer Injektionssystem 3 Anker FIS V Plus (FIS A M12x120 R70) und Ankerhülse 20x85 M 12.
Verankerung über Eck StatikPos. 04.1.1 gewählt: Lasche FI 60x10 (1.4301)
Verankerung 1 x FIS V Plus (FIS A M 12x120 R70) und Ankerhülse 20x85 M12
Geländeranschluss
Geländeranschluss an Lasche geschraubt 1 x M8 A2-70 mit glattem Schaft in der Scherfuge
Lasche FI 50x12 Edelstahl V2A (1.4301) über den vollen Querschnitt mit Ankerplatte verschweißt
Thermische Entkopplungsplatte Thermostop vom Hersteller Schlaugat als thermisches Trennelement λ 0,09 W/mK mit 6 mm Dicke 300x130x6 mm einschl. 3 Bohrungen d=14 mm + 145x60x6 mm
Kalkulkationshinweis: alle sichtbar bleibenden Teile über das Wärmedämmverbundsystem hinaus sind im geländerfarbton zu beschichten.
Alle Angaben aus den Ausführungsplänen und der beigefügten Statik sind einzukalkulieren, auch wenn diese nicht im Leistungstext explzit benannt wurden, spätere Nachforderungen daraus resultierend sind somit ausgeschlossen.
Bohrungen, Unterlegscheiben, Klebemassen, Hilfskonstruktionen etc. sind soweit erforderlich zu berücksichtigen und einzukalkulieren.
Es sind Abweichungen von mehreren mm im Zuge eines Aufmaßes zur Nachfertigung denkbar, dies ist im EP einzukalkulieren.
"Alternativ-Systeme oder Produkte, mit Nachweis der geforderten System- und Systemkomponenten- Eigenschaften, sind als komplettes System zulässig, sofern mindestens gleichartige Baustoffdaten erreicht werden.”
Hinweis Zulage zu den Einbaupositionen
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Hinweis: Kalkulation: eine Werkzeichnung ist mit dem Einheitspreis abgegolten
Menge: 130,000 Stk

**1.2.90 Zulage Geländerhalterung Leibung 150-200 mm unten Detail DE04.2**
Zulage Geländerhalterung Leibung 150 - 200 mm Geländer unten Detail DE04.2
Geländerhalterung gemäß beigefügter Zeichnung herstellen siehe hierzu auch die beigefügte Statik
Ankerplatte Edelstahl V2A 162x60x10+ 180x120x12 mm 2 Bohrungen d=14 mm
Anschweißflachlasche Edelstahl V2A 140x50x10
Bohrung d= 14 mm
Lasche L-Winkel Edelstahl V2A 80x40x30 mm mit Langloch d= 13 mm
Überschiebhülse ca. 80x40x40 geklebt
Ankerplatte, Anschweißflachlasche, alles in Edelstahl V2A alles gemäß Statik miteinander verschweißt
sichtbar bleibende Teile im Geländerfarbton
Befestigung im Hochlochziegelmauerwerk:
Befestigung:
Ankerplatte
Ankerplatte BI 12x220x360 (1.4301) vollflächig verschweißt,
Verankerung mit Fischer Injektionssystem 2 Anker FIS V Plus (FIS A M12x120 R70) und Ankerhülse 20x85 M 12.
Verankerung über Eck StatikPos. 04.1.1 gewählt: Lasche FI 60x10 (1.4301)
Verankerung 1 x FIS V Plus (FIS A M 12x120 R70) und Ankerhülse 20x85 M12
Geländeranschluss
Geländeranschluss an Lasche geschraubt 1 x M8 A2-70 mit glattem Schaft in der Scherfuge
Lasche FI 50x12 Edelstahl V2A (1.4301) über den vollen Querschnitt mit Ankerplatte verschweißt
Thermische Entkopplungsplatte Thermostop vom Hersteller Schlaugat als thermisches Trennelement λ 0,09 W/mK mit 6 mm Dicke 145x60x6 mm einschl. 3 Bohrungen d=14 mm + 180x120x6 mm
Kalkulkationshinweis: alle sichtbar bleibenden Teile über das Wärmedämmverbundsystem hinaus sind im geländerfarbton zu beschichten.
Alle Angaben aus den Ausführungsplänen und der beigefügten Statik sind einzukalkulieren, auch wenn diese nicht im Leistungstext explzit benannt wurden, spätere Nachforderungen daraus resultierend sind somit ausgeschlossen.
Bohrungen, Unterlegscheiben, Klebemassen, Hilfskonstruktionen etc. sind soweit erforderlich zu berücksichtigen und einzukalkulieren.
Es sind Abweichungen von mehreren mm im Zuge eines Aufmaßes zur Nachfertigung denkbar, dies ist im EP einzukalkulieren.
"Alternativ-Systeme oder Produkte, mit Nachweis der geforderten System- und Systemkomponenten- Eigenschaften, sind als komplettes System zulässig, sofern mindestens gleichartige Baustoffdaten erreicht werden.”
Hinweis Zulage zu den Einbaupositionen
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Hinweis: Kalkulation: eine Werkzeichnung ist mit dem Einheitspreis abgegolten
Menge: 130,000 Stk

#### Bereich 1.3 Geländerüberarbeitung

**1.3.10 Instandsetzung der Metallgeländer Farbbeschichtung**
Reinigen der Geländer mittels Abbeizer, Reinigung mit Hochdruckreiniger und anschleifen (Reinigung auf SA21/2 so nicht vollständig möglich.
Aufbau eines mehrschichtigen Anstrichs.
Wie den Fotos und der Ortsbesichtigung zu entnehmen ist, weisen die Geländer in Teilen leichte bsi mittlere Korrosionsspuren auf. Festgestellten Korrosionsspuren sind bis auf SA 21/2 vorzubereiten. Nachfolgend werden die einzelnen Arbeitschritte aufgelistet, die Teil des Einheitspreises werden.
Auftragstechnik: Spritzverfahren
Farbton: Mittelgrau bis dunkelgrau RAL (Genauer Farbton wird durch Bemusterung vort Ort noch festgelegt, könnte im Bereich Kieselgrau, Steingrau etc. liegen)
Untergrundvorbereitung Eisen/Stahl, beschichtet, nicht tragfähig
Vorhandene Altbeschichtungen, grobe Verunreinigungen, Schmutz, Staub, Fette, Öle, Korrosionsprodukte sowie lose anhaftende Substanzen vollflächig durch geeignete Maßnahmen entfernen,
einschl. aller erf. Nebenarbeiten und Schutzmaßnahmen.
Verfahren: Strahlen
(Normreinheitsgrad SA 2 1/2,gemäß DIN EN ISO 12944-4)
bis 40 % der Oberfläche
Untergrundvorbereitung Eisen/Stahl, beschichtet, tragfähig
Grobe Verunreinigungen, Schmutz, Staub, Fette, Öle,
Korrosionsprodukte sowie nicht tragfähige Altanstriche vollflächig durch geeignete Maßnahmen,
entfernen, Fehlstellen im Normreinheitsgrad SA 2 1/2,
gemäß DIN EN ISO 12944-4 strahlen, einschl. aller
erf. Nebenarbeiten und Schutzmaßnahmen.
Verfahren: Anschleifen/Anlaugen
Fläche ≥ 60 %
Korrosionsschutz-Grundierung
Korrosionsschutz-Grundierung, Capalac Rostschutzgrund
Grundbeschichtung mit Korrosionsschutzfarbe auf
Alkydharzbasis, lösemittelverdünnbar, pigmentiert,
außen einsetzbar.
(entspr. der VOC-Decopaint 2010)
Technische Eigenschaften:
- aktive Rostschutzpigmente
- blei- und chromatenfrei
Ausführung: in zwei Arbeitsgängen
Farbton: Hellgrau Standard
Glanzgrad: matt
Produkt: Capalac Rostschutzgrund
bis 40 % der Oberfläche
Grundierung, hoch gefüllt, Capalac Vorlack
Grundbeschichtung mit Alkydharzlackfarbe,
lösemittelverdünnbar, aromatenfrei,
weiß pigmentiert, hoch gefüllt, zur Vorlackierung
auf Holz und Metall, außen und innen einsetzbar.
(entspr. der VOC-Decopaint 2010)
Farbton: Mittelgrau bis dunkelgrau
(abgestimmt auf die Schlussbeschichtung)
Produkt: Capalac Vorlack
ZB+SB, PU-Alkydharz-Buntlack, seidenmatt, Capalac Seidenmatt-Buntlack
Zwischen- und Schlussbeschichtung mit Alkydharzlackfarbe, lösemittelverdünnbar, aromatenfrei,
seidenmatt, pigmentiert, außen und innen einsetzbar.
(entspr. der VOC-Decopaint 2010)
Technische Eigenschaften:
- beständig gegen haushaltsübliche Reinigungsmittel
und kurzzeitig gegen schwache Säuren und Laugen
Farbton: Standardfarbton gemäß Technischer Information
Produkt: Capalac Seidenmatt-Buntlack
Hinweis: Die gesamte Farbbeschichtungsdicke muss mind. 200 mµ betragen
Abrechnung: Leistung allseitig, Abrechnung Ansicht Leibung/Leibung x Geländerhöhe Untergurt bis Obergurt
"Alternativ-Systeme oder Produkte, mit Nachweis der geforderten System- und Systemkomponenten- Eigenschaften, sind als komplettes System zulässig, sofern mindestens gleichartige Baustoffdaten erreicht werden.”
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Fassadensituation: Naturstein - Bestand bleibt unverändert.
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Fassadensituation: Bestandsputz / später WDVS
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Fassadensituationen: Keramikfassade und Bestandsputz / später WDVS
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Fassadensituation: Bestandsputz / später WDVS
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Fassadensituationen: Keramikfassade und Bestandsputz / später WDVS
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Fassadensituationen: Keramikfassade und Bestandsputz / später WDVS
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Fassadensituationen: Keramikfassade und Bestandsputz / später WDVS
Menge: 399,200 m²

**1.3.20 Zulage Untergrundvorbereitung von 41 % auf 70 %**
Zulage Untergrundvorbereitung von 41 % auf 70 %
Untergrundvorbereitung Eisen/Stahl, beschichtet, nicht tragfähig
Vorhandene Altbeschichtungen, grobe Verunreinigungen, Schmutz, Staub, Fette, Öle, Korrosionsprodukte sowie lose anhaftende Substanzen vollflächig durch geeignete Maßnahmen entfernen,
einschl. aller erf. Nebenarbeiten und Schutzmaßnahmen.
Verfahren: Strahlen
(Normreinheitsgrad SA 2 1/2,gemäß DIN EN ISO 12944-4)
von 41 % bis 70 % der Oberfläche
Korrosionsschutz-Grundierung
Korrosionsschutz-Grundierung, Capalac Rostschutzgrund
Grundbeschichtung mit Korrosionsschutzfarbe auf
Alkydharzbasis, lösemittelverdünnbar, pigmentiert,
außen einsetzbar.
(entspr. der VOC-Decopaint 2010)
Technische Eigenschaften:
- aktive Rostschutzpigmente
- blei- und chromatenfrei
Ausführung: in zwei Arbeitsgängen
Farbton: Hellgrau Standard
Glanzgrad: matt
Produkt: Capalac Rostschutzgrund
von 41 % bis 70 % der Oberfläche
Kalkulationshinweis:
Hier ist nur die Zulage des höheren Anteils der Untergrundvorbereitung auszuweisen, da die übrigen Leistungen wie Anstrich ja bereits in der Basisposition enthalten sind
Im übrigen gilt die Grundposition 02.1
Menge: 300,000 m²

**1.3.30 Zulage Untergrundvorbereitung von 71 % auf 100 %**
Zulage Untergrundvorbereitung von 71 % auf 100 %
Untergrundvorbereitung Eisen/Stahl, beschichtet, nicht tragfähig
Vorhandene Altbeschichtungen, grobe Verunreinigungen, Schmutz, Staub, Fette, Öle, Korrosionsprodukte sowie lose anhaftende Substanzen vollflächig durch geeignete Maßnahmen entfernen,
einschl. aller erf. Nebenarbeiten und Schutzmaßnahmen.
Verfahren: Strahlen
(Normreinheitsgrad SA 2 1/2,gemäß DIN EN ISO 12944-4)
von 71 % bis 100 % der Oberfläche
Korrosionsschutz-Grundierung
Korrosionsschutz-Grundierung, Capalac Rostschutzgrund
Grundbeschichtung mit Korrosionsschutzfarbe auf
Alkydharzbasis, lösemittelverdünnbar, pigmentiert,
außen einsetzbar.
(entspr. der VOC-Decopaint 2010)
Technische Eigenschaften:
- aktive Rostschutzpigmente
- blei- und chromatenfrei
Ausführung: in zwei Arbeitsgängen
Farbton: Hellgrau Standard
Glanzgrad: matt
Produkt: Capalac Rostschutzgrund
von 71 % bis 100 % der Oberfläche
Kalkulationshinweis:
Hier ist nur die Zulage des höheren Anteils der Untergrundvorbereitung auszuweisen, da die übrigen Leistungen wie Anstrich ja bereits in der Basisposition enthalten sind
Im übrigen gilt die Grundposition 02.1
Menge: 200,000 m²

**1.3.40 Instandsetzung Metallgeländer Schlosser**
Instandsetzung Metallgeländer Schlosser
Da es sich um mindestens 7 unterschiedliche Geländerformen, Profilieren, Verzierungen und Geländerlängen handelt die sehr unterschiedliche Schadensgrade aufweisen soll die Instandsetzung des Metalls zum Stundennachweis erfolgen.
Es soll wie folgt vorgegangen werden:
Nach Demontage, Beschilderung und Verbringung der Geländer in die Werkstatt des Auftragnehmers gemäß Pos. 23.01.(Geländerdemontage) sind die Geländer gemäß Pos. 02.1 bis 02.4 zu entschichten.
Anschließend ist ein Ortstermin mit der Objektüberwachung in der Werkstatt des Auftragnehmers durchzuführen wo der Aufwand für die Metallinstandsetzung geprüft und festgelegt wird.
Im Zuge der Entschichtung sind die Geländer in etwa nach Instandsetzungsaufwand grob zu sortieren.
Die Geländer sind sodann gemeinsam zu besichtigen und der erforderliche Instandsetzungsaufwand und die benötigten Arbeitsstunden festzulegen. Da es sich nachstehend um eine grobe Schätzung handelt, kann der tatsächliche Aufwand die Stundenzahl über- oder unterschreiten, einen Erfüllungsanspruch für die nachstehende Schätzung gibt es nicht und wird ausdrücklich ausgeschlossen.
Da es sich um ein denkmalgeschütztes Gebäude handelt ist nicht beabsichtigt aus "alt neu zu machen". Es geht primär darum die Tragfähigkeit zu erhalten oder wiederherzustellen und offensichtliche Schäden zu beseitigen.
Menge: 400,000 h

#### Bereich 1.4 Stundenlohnarbeiten

**1.4.10 Stunden eines Facharbeiters:**
Stunden eines Facharbeiters:
Für die angesetzten Stundenlöhne sind Verrechnungssätze einzusetzen, die sämtlichen Aufwendungen wie Grundlohn, Zuschläge für Gemeinkosten, Sozialkostenbeiträge, sowie Nebenkosten enthalten.
Nicht einzurechnen sind Zuschläge für Nacht, Sonn- und Feiertagsarbeit. Der Zuschlag für folgende Arbeitszeiten beträgt:
von 17.00 bis 22.00 Uhr: ..................
Sonn-u. Feiertagen: ..................
Arbeiten zum Stundennachweis dürfen nur auf ausdrückliche Anweisung der Bauleitung ausgeführt werden. Die Stundenzettel sind der Bauleitung am folgenden Arbeitstag vorzulegen.
Menge: 20,000 h

**1.4.20 wie vor, jedoch Stunden eines Bauhelfers.**
Menge: 20,000 h
